# Schlosserarbeiten- Alu-Haustüren,Vordächer, Briefkasten
Angebotsaufforderung (GAEB 90, DA83)
Währung: EUR

## Alu-Haustüren, Vordächer, Briefkästen
Datum: 10.11.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
BESONDERE TECHNISCHE VORBEMERKUNGEN
=================================
für Lieferung und Einbau von Kunststoff-Fenstern,
einschl.
Ausbau der vorhandenen Fenster.

Für dieses Objekt sollen Profile folgender
Hersteller zur Ausführung kommen.

- inoutic GmbH,
- Kömmerling,
- Brügmann,
- Trocal,
- Wavin,

Abweichungen hiervon sind nur mit unserer Genehmigung
bzw. in Abstimmung
mit uns zulässig.

Angebotenes Erzeugnis :
.......................................................
..
  (vom
Bieter  unbedingt anzugeben)

- System Mitteldichtung
- flächenversetzt

U-Wert Fenster:  Gesamt Fenster U-Wert Uw  < 0,95 W/m²K

  Ug <  0,6 W/m²K

Verglasungsart: 3-fach Verglasung mit warmer Kante,
bewertetes Schalldämmmaß  Rw,r > 34 dB (min.
Schallschutzklasse 2) ,vgl. DIN 4109

Bodentiefe Fensteranlage, sowie Fensteranlagen, die
keine  ausreichende Brüstungshöhe von mind. 70 cm haben
(Brüstungsscheiben, Balkontüren etc.), sind mit
Verbundsicherheitsglas auszustatten, auch wenn es in
den Leitungstexten nicht explizit beschrieben ist.

Ausführungszeitraum alle Gewerke : 09.02.2026 -
20.11.2026
Ausführungzeitraum für dieses Gewerk siehe Abschnitt
"Termine"

Weitere Bedingungen zur Herstellung, Lieferung und Montage von Einfachfenstern aus Kunststoff mit Isolierverglasung sind:

Die Empfehlungen des Institutes für Fenstertechnik
Rosenheim für die Gütegemeinschaft Kunststoff-Fenster.
02.09.2025
Der "Prüf- und Bewertungsstandard der Gütegemeinschaft
für Kunststoff- Fensterprofile" im Qualitätsverband
Kunststofferzeugnisse e.V.

Die Festlegungen des Profilhersteller.

Die Fenster und Türen müssen die Anforderungen des
Gebäudenergiegesetzes (GEG und BEG)

für Gebäude mit normalen Innentemperaturen erfüllen
und die Werte der
- Beanspruchungsgruppe "C" -
erreichen.
Diese Werte sind durch Prüfzeugnisse nachzuweisen.

Nach Auftragserteilung, vor Beginn der Arbeiten in der
Werkstatt sind objektbezogene Detailzeichnungen dem
Auftraggeber zur Genehmigung vorzulegen.
Das gilt insbesondere für Fenster in Dachgauben und für
Fenstererneuerungen im Zusammenhang mit
Fassadenarbeiten.

Die Entwässerung der Flügel- und Blendrahmen muß verdeckt, ohne Beeinträchtigung der Sichtflächen, durch
die äusseren Kammern geführt werden, ohne Berührung der
Verstärkungskammer. Ausgenommen hiervon sind Balkontürschwellen, diese sind nach vorn über Wasserablaufröhrchen zu entwässern. Die Röhrchen sind mit Entwässerungskappen abzudecken.

Die Befestigung tragender Beschlagteile muß in Stahl
erfolgen.
Die Armierungs- und Konstruktionsprofile aus Stahl sind
durch Feuerverzinken vor Korrosion zu schützen.

Die nicht bündige Rahmenkonstruktion ist mit einem
Wetterschenkel mit Endkappen und durchgehender
Nippelleiste abzudecken.
Balkontürschwellen sind mit LM-Profilen passend zum Sy-
stem, abzudecken.

ROLLADENANLAGEN
---------------
Die Ausführung der Rolladenanlagen ist in der Leistungsbeschreibung festgelegt.

Optionalausführungen
(Sofern im Leistungsverzeichnis abgefragt):

Alu - Rollladenpanzer aus doppelwandigem Aluminium,
rollgeformt, einbrennlackiert, ausgeschäumt.
Gegen seitliches Verschieben mit Hart -PVC Entgleiten
arretiert.
Aluminium Rolladenprofil  TE  54, 54 mm x 14,00 mm.

Rollladen-Rohrmotor (Einsteckantrieb): Der
Schalldruckpegel der elektrisch betriebenen Anlage von
30 dB(A) in schutzbedürftigen Räumen darf nicht
überschritten werden. Hier gilt die DIN 4109, Tab. 4-
Zeile 2, Tab.6, Ziff. 7 und Ziff. 2.5, Bbl.2 . Hier ist
ein Nachweis durch den Hersteller zu erbringen

VERARBEITUNG
------------
Für die Beurteilung der Verarbeitung gilt
RAL-RG 716/1 Abschnitt III,
Kunststoff-Fenster Gütesicherung

Schweißwülste sind restlos zu entfernen und sauber beizuarbeiten, Gehrungsnähte sind auszufräsen.

Beschlagteile müssen DIN 18357 "Beschlagarbeiten" entsprechen, ausreichend rostgeschützt sein oder aus nicht
rostendem Material bestehen. Es sind nur vom Profilhersteller empfohlene, verdeckt liegende, Beschläge mit
Eingriffbedienung zu verwenden.

VERGLASUNG
----------
Die Isolierverglasung mit Luftzwischenraum ist
entsprechend den Bedingungen der Glashersteller und denen des Profilherstellers als Trockenverglasung mit
Dichtungen aus "ATPK" nach DIN 7863 auszuführen.
Zur Verklotzung sind nur weichmacherfreie Kunststoffklötzchen -keine Holzklötzchen- zu verwenden.

DEMONTAGE DER VORHANDENEN FENSTER
---------------------------------
Der Auftragnehmer hat die Fenster, Blenden und Rolladenanlagen so auszubauen, daß weder die Fassadenflächen
noch die inneren und äusseren Leibungen beschädigt werden.
Vom Auftragnehmer zu vertretende Mauerwerks- bzw.
Putzschäden, sind fachgerecht und kostenlos zu
beseitigen.
Die Demontage der alten Fenster- u. Türanlagen ist in
die Einheitspreise mit einzukalkulieren.

MONTAGE DER NEUEN FENSTER
---------------------------
Die Fenster und Fenstertüranlagen sind DIN- gerecht mit
der
erforderlichen Mindestfugenbreite einzubauen.
Die Montage hat mit Hilfe von Trag- und Distanzklötzen
zu erfolgen.
Sie sind so anzuordnen, daß die Wärmedehnung der
Fensterprofile
nicht behindert wird.
Die Befestigung muß mechanisch ( Rahmendübel,
Winkelbleche,
Anschluß- oder Montagezargen usw.) erfolgen.
Schäume und Kleber sowie Nägel sind nicht zulässig.
Holz- Hilfskeile sind keine Tragklötze und nach der
Befestigung des
Rahmens wieder zu entfernen.

ANSCHLUß UND ABDICHTUNG ZUM BAUKÖRPER
-------------------------------------
Der Anschluß zum Baukörper ist wind- und regendicht
auszubilden.

Dichtung (außen)
--------
Die Fugen zwischen Fenster  und Bauwerk sind durch
einbauen eines entsprechenden Kompribandes abzudichten.

Dichtung (innen)
--------
Die Anschlußfugen zwischen Fenster und Bauwerk sind
vollständig
mit Mineralwolle bzw. dem Fugenschlauch Vario FS 2 von
Isover
(oder gleichwertig) auszufüllen.
Anschließend sind die Fenster und Fenstertüranlagen
vierseitig zu
verleisten. Die Verleistung darf erst nach Abnahme der
ausgefüllten
Fugen ausgeführt werden.
Fußleisten und Viertelstäbe im Bereich der Fenstertüren
sind vor dem Einbau der neuen Anlagen auszubauen und im
Zuge der Verleistung wieder anzubringen, ggfs. zu
erneuern.

BARRIEREFREIHEIT / BARRIEREFREI SCHWELLEN (optional)

Barrierefreie Schwellen sind überrollbar herzustellen.
Erforderliche wärmegedämmte Unterbauprofile sind
einzuplanen und beim Fensteraufmaß zu berücksichtigen.
Der Spritzwasserschutz, die Schlagregen- und
Luftdichtigkeit sowie der Wärmeschutz sind gemäß den
Vorgaben der aktuellen technischen Regelwerken
auszuführen.
Die Empfehlungen des Institutes für Fenstertechnik
Rosenheim für die Gütegemeinschaft Kunststoff-Fenster
sind einzuhalten.

ÖFFNUNGSMAßE
-------------
Die angegebenen Öffnungsmaße sind lichte Weiten, gemessen zwischen den Leibungen, Oberkante Außenfensterbank
und Unterkante Fenstersturz. Bei Öffnungen mit Rund-
oder Segmentbögen sind die größten lichten Höhen angegeben.
Die in den Positionstexten angegebenen Maße und Skizzen
dienen der Orientierung. Vor der Fertigung ist ein
örtliches Aufmaß zu nehmen und danach entsprechend sind
die Fensteranlagen zu fertigen.

Die Maße sind vor Fertigung örtlich eigenverantwortlich
zu
prüfen. Die angegeben Maße und Skizzen dienen der
Orientierung zur Angebotsabgabe. Die entgültigen
Aufmaße mit Skizzen sind vor Fertigung zur Freigabe der
örtlichen BL vorzulegen.

AUSFÜHRUNGSFRISTEN
------------------
Der Arbeitsbeginn auf der Baustelle ist nach Terminplan
festgelegt.
Die Baustelle ist so zu besetzen, daß täglich mind. 15
Fernsteranlagen eingebaut werden.

NEBENLEISTUNGEN
---------------
Leistungen im vorstehenden Text, die im Leistungsverzeichnis nicht besonders erwähnt sind, gelten als Ne-
benleistungen und werden nicht vergütet.

BESCHLÄGE
----------
Die Beschlagteile haben der DIN 18257 -neueste Fassung-
zu entsprechen, undaus nicht rostendem Material zu
bestehen.
Es sind nur verdeckt liegende Beschläge, passend zur
Fenstergröße,
mit Einhandgriff-Bedienung zu verwenden.

Es sollen folgende Fabrikate zur Ausführung kommen.

- Siegenia
- Roto

Abweichungen hiervon sind nur mit unserer Genehmigung
bzw. in
Abstimmung mit uns zulässig.

Angebotenes Fabrikat :
.......................................................
.
  (vom Bieter
unbedingt anzugeben)

  Beschlag - Dreh-Kipp-Flügel
A) Einhand-Dreh-Kipp-Beschlag mit Einstiegsicherung,
  nachregulierbarer Schere, Falzband und verstellbarem Ecklager.

B) ab 0,90 m Falzhöhe, mit bandseitigem
Mittelverschluß,

C) ab 1,00 m Falzbreite, mit oberem und unterem
  Mittelverschluß.

  Beschlag - Drehflügel
A) Dreh-Flügel-Beschlag mit 3 Einbohrbändern und
  Auflaufstütze mit Stellschraube
B) ab 1,00 m Falzbreite zusätzlich mit oberem und
  unterem Mittelverschluß.

Beschlag - Dreh-Kipp-Tür
Einhand-Dreh-Kipp-Beschlag
mit Schnäpper und äußerem
Anziehgriffgriff, ca. 70 mm.
Balkontürschwellen sind mit
LM-Profilen passend zum System,
abzudecken.

Anordnung der Beschläge
------------------------
Bewegliche Fenster
Siehe Angaben in den Positionen
(Reinigungsmöglichkeit beachten)

Unbewegl. Fenster
kein Beschlag, Verglasung erfolgt im Blendrahmen.

Fenster im Erdgeschoß
Sämtl. Fenster und Türen im Erdgeschoß erhalten einen
einbruchhemmenden Beschlag, Sicherheitsstufe; RC2N,
mit Fehlbedienungssperre und abschließbar.

Alle Balkontüren (alle Geschosse) erhalten Beschläge
der SIcherheitsstufe RC2N, mit Fehlbedienungssperre und
abschließbar.

Angaben zur Maßnahme
Die Arbeiten werden an bewohnten Häusern ausgeführt,
das bedingt mehrere Teilabschnitte der Ausführung, z.B.

Fertigstellung hausweise.
Sämtl. Arbeiten in einer bewohnten Wohnung müssen
in längstens 1 Tag erledigt werden.
Bodenflächen und angrenzende Bauteile
im Bereich der auszuführenden Arbeiten sind
durch Folien, evtl. Schaltafeln o.ä. zu schützen.

Baustoffe und Bauteile dürfen nicht in Treppenhäusern
und auf Verkehrsflächen gelagert werden.

In den Einheitspreisen sind enthalten:
--------------------------------------
die Schuttabfuhr einschl. Entsorgungsgebühren in allen
Positionen. die rechtzeitige Benachrichtigung der
Wohnungsinhaber
über den beabsichtigten Beginn der Arbeiten
die Rückerstattung der Kosten für Wasser u. Strom,
falls beim Wohnungsinhaber entnommen,
die Verpflichtung des Arbeitnehmers, andere Gebäudeschäden, die bei Ausführung seiner Leistung bekannt
werden, unverzüglich dem zuständigen Bauführer bzw. Be-
standsverwalter zu melden
sämtliche Lieferungen und Leistungen, die zur sachgemäßen Herstellung der Arbeiten erforderlich sind, wie
z.B. Fahrt- u. Transportkosten, Standgebühren u. dergl.
erforderliche Gerüste bis zu einer Höhe der Arbeitsbühne von 2,00 m über Flur und Schutzgerüste gemäß den Un-
fallverhütungs-Vorschriften, soweit kein Arbeitsgerüst
bauseits gestellt wird
die Mitbenutzung der Gerüste ist allen mit Reparaturarbeiten beschäftigten Firmen kostenlos zu gestatten.
das tägliche Säubern der Arbeitsstelle bei Arbeitsschluß. Bauschutt darf grundsätzlich nicht im Gebäude
gelagert werden das Schützen der Bodenflächen und
angrenzenden Bauteile

Sämtliche Baustoffe und Einbauteile müssen hinsichtlich

ihrer Art und ihrer Verarbeitung den bei Ausführung
aktuellen DIN-Vorschriften und sonstigen anerkannten
bautechnischen Richtlinien entsprechen.
In der Regel sind gütegeschützte Baustoffe und
Einbauteile
zu verwenden. Der Auftraggeber kann einen Gütenachweis
für diese Materialien verlangen. Wenn nicht
gütegeschützte
Baustoffe oder Einbauteile angeboten oder eingebaut
werden,
hat der Auftragnehmer auf seine Kosten den Gütenachweis
zu erbringen.
(CE Kennzeichnung Der Auftraggeber ist berechtigt, die
Verwendung nicht normengerechter oder ungeeignet
erscheinender Materialien abzulehnen.
Der Auftraggeber ist in begründeten Fällen berechtigt,
Materialproben zu entnehmen und prüfen zu lassen.

*Hinweis*
Vorbemerkungen / Angaben zum Objekt

Vor Angebotsabgabe wird eine eigenständige Besichtigung
der
Gebäude und der Bauumfeldes empfohlen. Gemeinsame
Ortsbesichtigungen finden nicht statt. Der Bieter hat
sich selbst an der Baustelle ausreichend zu
informieren.

An den Gebäuden

Mülheim, Klopstockstr. 12-16, Uhlandstr. 66

werden energetische Modernisierungsmaßnahmen
durchgeführt. Folgende Maßnahmen werden ausgführt:
WDVS, Balkonsanierung inkl. neuer Balkongeländer,
Elektroarbeiten, Erneuerung der Tür- und
Fensteranlagen, Dacharbeiten u.weiteres.

Die gesamte Bauzeit beträgt ca. 10 Monate

Die Gerüste werden allen Gewerken zur Nutzung zur
Verfügung gestellt, sowie Sanitärcontainer und
Baustellen WC.
Materialtransporte sind nicht enthalten und sind in die
EP einzukalkulieren. Schutz der Arbeiten vor
Unfallgefahren, Witterungseinflüssen und Diebstahl sind
durch den AN sicherzustellen.
Während der Bauzeit ist die Baustelle in einem sauberen
Zustand zu halten und regelmäßig aufzuräumen.

Wasser und Baustrom  werden bauseits im Bereich des
Baufeldes an einem zentralen Punkt kostenlos zur
Verfügung gestellt. Zuleitungen zu den
Verbraucherstellen sind selbständig herzustellen und
vorzuhalten.

Aufmaßtermine, Ausführungstermine in den Wohnungen u.
anderen Mieteinheiten, sind eigenständig vom AN mit den
Mietern zu vereinbaren (per Aushänge o. persönlichen
Mieterkontakt). Kontaktdaten der Mieter können für die
Dauer der Maßnahmen zur Verfügung gestellt werden. Die
vereinbarten Termine sind
zuverlässig / verbindlich einzuhalten.

Materiallagerflächen werden bei der Baubesprechung vor
Baubeginn bei der gemeinsamen Begehung mit der BL
festgelegt. Ein Plan zur Lagerung von Materialien ist
14 Tage zuvor der Bauleitung vorzulegen.

Feuerwehrzufahrten und Stellflächen (falls vorhanden):
Die Feuerwehrzufahrten und Abstellflächen gem. des
beiliegenden Lageplanes dürfen für die
Baustelleneinrichtung nicht genutz werden. Diese
Bereiche sind ständig freizuhalten.
Kurzfristige Nutzung für Materiallieferung, Be- und
Entladen ist zulässig.

Das Aufmaß und die Rechnung ist hausweise zu gliedern
und zu unterteilen. Dem Aufmaß ist eine Mieterliste
bzw. eine Liste über die Mieteinheiten beizufügen,
anhand dessen die einzelnen Leistungen/ Pos. aus dem LV
(mit Pos. Nr.) den jeweiligen Mieteinheiten zugeordnet
werden können.

*Hinweis*
Zusätzliche-Technische Vorbemerkungen  für Fenster-,
Rollläden- u. Haustüranlagen

Allgemein
Maßgebend für die Lieferung und Ausführung der
Leistungen sind die ATV in der VOB-Teil C und weitere
DIN-Vorschriften.
Alle Leistungen sind nach dem zum Zeitpunkt der
Ausführung geltenden Normen, Verordnungen, Richtlinien
etc. auszuführen.
Weiterhin gelten sämtliche europäischen und nationalen
Vorschriften,
Merkblätter, Stoff- und Prüfnormen usw. jeweils in
ihrer aktuellen Fassung.

Als vereinbart gelten weiterhin die
Herstellerverarbeitungs- angaben, Zulassungen und
Empfehlungen der jeweiligen Fachverbände.
Folgende Vorschriften sind besonders zu beachten:

GEG  Gebäudeenergiegesetz
Unfallverhütungsvorschriften/ Regeln der BG Bau
(Berufsgenossenschaft der Bauwirtschaft)
BGV  BG-Vorschriften
BGR  BG-Regeln
BGI  BG-Informationen
BGG  BG-Grundsätze

BetrSichVBetriebssicherheitsverordnung mit den
dazugehörigen Technischen Regeln ,TRBS"
a.a.R.d.T.Die Allgemein anerkannten Regeln der Technik

Grundsätzlich sind nur Produkte zu verarbeiten die
entsprechend der europäischen Richtlinien eine
CE-Kennzeichnung unterliegen und besitzen.
Bezüglich der Wärmeleitfähigkeit sind zusätzlich zur
CE-Kennzeichprodukte zugelassen, die zudem einer
Fremdüberwachung einer von Ländern zugelassenen Stelle
unterliegen und entsprechend überwacht sind.

VOB:
Nebenden allgemeinen Vertragsbedingungen und diesen
technischen Vorbemerkungen gilt die VOB (Teil B, C),
neueste Fassung.

Normen/Richtlinien:
Angegebene bzw. zitierte Normen, Richtlinien und
Verordnungen gelten jeweils in ihrer aktuellen Ausgabe
bzw. deren Ersatzwerke.

Statische Anforderungen:
Die Fensterkonstruktion muss so am Baukörper befestigt
werden, dass alle auf sie einwirkenden Kräfte in den
Baukörper abgeleitet werden. Zusätzliche Lasten aus dem
Baukörper dürfen nicht vom Fenster aufgenommen werden.

Unter den angenommenen Beanspruchungen darf sich die
Konstruktion nicht mehr als 1/300 bzw. 1/200 der Länge,
maximal jedoch 15 mm durchbiegen. Die Durchbiegung der
einzelnen Verglasungen zwischen den Scheibenkanten darf
nicht über 8mm liegen.

- DIN 1055 Teil 3:  Eigen und Nutzlasten für
Hochbauten
- DIN 1055 Teil 4:  Windlasten
- DIN EN 12210: Fenster und Türen -
Widerstandsfähigkeit bei Windlast - Klassifizierung
- DIN EN 12211: Fenster und Türen -
Widerstandsfähigkeit bei Windlast - Prüfverfahren

Wärme- und Feuchtigkeitsschutz:

- DIN4108 Teil 2 : Anforderungen an den Wärmeschutz,
- DIN 4108 Teil 3:  Klimabedingter Feuchteschutz;
Anforderungen, Berechnungsverfahren und Hinweise
für Planung und Ausführung
- DIN 4108 Beiblatt 2:  Wärmebrücken - Planungs- und
Ausführungsbeispiele
- DIN EN ISO 10211:  Wärmebrücken im Hochbau -
Wärmeströme und Oberflächentemperaturen
  Gebäudeenergiegesetz (GEG)

- DIN EN 10077 Teil 1und Teil 2: Wärmetechnisches
Verhalten von Fenstern, Türen und Abschlüssen
  (U-Wert-Berechnung bzw. -Tabellen)
- DIN EN 12412 Teil 2:  Wärmetechnisches Verhalten
von Fenstern, Türen und Abschlüssen (Meßung Rahmen)
- DIN EN 12412 Teil 4: Wärmetechnisches Verhalten von
Fenstern, Türen und Abschlüssen (Meßung
Rollladenkästen)
- DIN EN ISO 12567 Teil 1: Wärmetechnisches Verhalten
von Fenstern und Türen
(Meßung Fenster)

Für die Anforderungen an den Wärmeschutz gelten
allgemein die Ausführungen des GEG.

Die Einwirkung von Schlagregen und Tauwasser ist so zu
begrenzen, dass Schäden vermieden werden, z. B.
unzulässige Minderung des Wärmeschutzes.

Schallschutz:
Für den Schallschutz gelten DIN 4109, sowie DIN EN
20140, DIN EN 717.
Anschlüsse zwischen Fenster (Türen) und Baukörper sind
unter Beachtung der Anforderungen an die Schalldämmung
der Fenster (Türen) auszubilden.
Alu-Fensterbänke und Blechverkleidungen sind zu
entdröhnen. Hier ist auch die DIN 18360 zu beachten.

Einbruchhemmung u. Sicherheit:
Für die Einbruchhemmung gelten DIN EN 1627
(Anforderungen und Klassifizierung), DIN EN 1628-1630
(Prüfverfahren), DIN EN 356 (einbruchhemmende
Verglasung), sowie Aushebelschutz-Richtlinien.
Die Einstufung in die Widerstandsklassen der Verglasung
(P1 bis P8) ist durch einen gültigen Prüfbericht
nachzuweisen.
Die Einstufung in die Widerstandsklassen RC 1 bis RC 6
ist durch einen gültigen Prüfbericht nachzuweisen.
Für angrenzende Bauteile müssen ebenfalls Anforderungen
nach DIN EN 1627 zugrundegelegt werden.
Nichttransparente Ausfachungen nach DIN EN 356.

Zu liefernde Mindestwiderstandsklasse: RC 1 N

Barrierefreies Bauen
Für die Planung von barrierefreien Wohnräumen, soweit
notwendig bzw. gefordert,  sind die Vorgaben der Normen
DIN 18024, DIN 18025 und DIN 18040 einzuhalten.

Umwehrungen
Die Vorgaben für Absturzsicherung und Umwehrung sind
den jeweiligen Landesbauordnungen der Länder (LBO) zu
entnehmen.

Recycling:
Es werden nur Fenster/Tür-Systeme bewertet, die eine
Entsorgung mit anschließendem Recycling gewährleisten.
Altfenster und Profilreste müssen aufgearbeitet,
stofflich getrennt und wiederverwertet werden.
Ein Nachweis ist auf Verlangen der Bauleitung
vorzulegen.

Ü-Zeichen im Fensterbau:
Für Fenster, Türen und Aufsatzrollladen ist vom
Auftragnehmer ein Übereinstimmungsnachweis zu führen
und die Produkte (z.B. im Lieferschein) sind mit dem
Ü-Zeichen zu kennzeichnen.

Hierzu ist eine werkseigene Produktionskontrolle
notwendig. Betriebe, die das RAL-Gütezeichen führen
und/oder nach ISO 9000 zertifiziert sind, erfüllen
diese Voraussetzung automatisch.
Schlagregen- und Fugendurchlässigkeit:
Schlagregendichtheit und Fugendurchlässigkeit müssen
entsprechend der DIN EN 12207 / 12208 ausgeführt
werden. Der Widerstand bei Windlast muss den Normen DIN
EN 12210 und DIN 12211 entsprechen.

PVC-U:
Es sind nur Kunststoffprofile aus
Qualitätsmarkenrohstoffen auf der Basis eines
weichmacherfreien, hochschlagzähen
Polyvinylchlorids(PVC-U) zugelassen. Diese können
sowohl vollständig aus Frischmaterial bestehen als auch
aus einem Recyclatkern, wenn dieser in Coextrusion
hergestellt und umlaufend durch PVC-U Frischmaterial
abgedeckt ist.

Die Formmasse für Frischmaterial muss in den
Materialeigenschaften min. dem Typ:
-  ISO 1163-PVC-U, EDLP,082-25-T23, entsprechen.

Für die Qualität der Kunststoffprofile gilt die RAL
Güte- und Prüfbestimmung  Abschnitt1  RAL-GZ 716/1.
Die Hauptprofile müssen den Anforderungen der Klasse A
entsprechen.

Metallteile:
Alle Aussteifungen müssen aus sendzimirverzinkten Stahl
sein, mit einer Mindestwandstärke
s 3 1,5 mm. Die Güte der Stahlprofile muß den
Bezeichnungen mit DX51D+Z150-N-A entsprechen.
Es gelten hierfür die Normen DIN EN 10346, DIN EN 10162
und für Toleranzen DIN EN 10143.

Dichtungen:
Außendichtungen zwischen Blend- und Flügelrahmen,
sowie zwischen Glas und Glasleiste müssen systemgerecht
sein.
Es dürfen nur vom Systemhersteller zugelassene
Dichtungen verwendet werden.

Qualitätsstandard:
Es dürfen nur Profilsysteme angeboten werden, die den
Güte- und Prüfbestimmungen gemäß RAL-Richtlinien GZ
716/1 entsprechen.
Alle Hauptprofile müssen mit dem Prüfzeichen der
Gütegemeinschaft (QKE) gekennzeichnet sein.
Entsprechende und gültige Prüfzeugnisse sind auf
Verlangen vorzulegen.

Prüfnachweise müssen auf die geforderten
Beanspruchungen ausgestellt sein.
Die zum Einsatz kommende Flügelgröße muss in
Abhängigkeit von der Beanspruchung den
Verarbeitungsrichtlinien des Systemgebers entsprechen
und durch Eignungsprüfungen (Systemprüfung)
nachgewiesen werden.

Profilausbildung:
Alle Basisprofile müssen als 5-Kammerprofile
ausgebildet sein. Die äußeren und inneren Sichtflächen
müssen nach RAL 3 mm (Klasse A) und die Profiltiefe
muss min. 70mm betragen.
Die Befestigung aller Beschlagteile muss durch min.
zwei PVC-Wandungen erfolgen.
Blend- und Flügelrahmenfalze müssen nach Vorschrift
entwässert, Glasfalze zusätzlich belüftet werden.
Entwässerungsschlitze müssen min. 6 x 30 mm groß und
entsprechend den Richtlinien angeordnet sein. Ein
öffnen der Verstärkungskammer ist nicht zulässig.
Entwässerungsöffnungen in den Sichtflächen sollen durch
PVC-Kappen abgedeckt werden.

Rahmenverbindungen:
Bei geschweißten Rahmenverbindungen muss die Nahtgüte
der Eck- und T-Stöße den Werten der
RAL-Gütebestimmungen entsprechen.
Eckverbindungen sind im Press-Stumpf-Schweißverfahren
herzustellen. Gehrungen müssen der Scheibenlast und den
funktionellen Belastungen dauerhaft standhalten.
Bei Riegel und Pfosten sind einwandfrei abdichtende
Schraubverbindungen zugelassen.

Beschläge:
Beschläge müssen nach DIN 18357 ausgebildet sein und
den Güte- und Prüfbestimmungen der Gütegemeinschaft
entsprechen. Die Prüfnachweise müssen auf die
geforderten Beanspruchungen und Flügelgröße ausgestellt
sein.

Eck-, Scherenlager und Rollzapfen müssen justierbar
sein. Das Ecklager muss den Flügel bei jeder Stellung
sicher führen und ein Aushebeln durch aufschlagende
Flügel verhindern. Die Ausstellschere muss sicher
verhindern, dass sich der Flügel bei einer
Fehlbedienung aushängt oder aufschlägt.

Bei Kippbeschlägen mit Gestänge muss zusätzlich eine
Sicherungsschere im Falz angebracht werden. Für
Drehbeschläge müssen die Scharniere und Lager im
Eckbereich angebracht werden und verstellbar sein.
Entsprechend der Flügelhöhe sind auf der Bandseite
ausreichend Verriegelungen zu montieren.

Balkon- und / oder Terrassentüren erhalten
Rollschnäpper und Zuziehgriff.
Fußpunktausführung bei Balkon- und/oder Terrassentüren
siehe Positionstext. Blendrahmenschwellen erhalten
einen Alu-Trittschutz.

Montage:
Der Ausgleich von Bewegungen durch
Temperaturveränderungen, Windlasten und
Bauwerksverformungen muss gewährleistet sein. Die
Befestigung muss mit auf das Mauerwerk abgestimmten
Durchsteckdübel oder Ankern, spannungsfrei erfolgen.

Der Befestigungsabstand von einer Ecke (Rahmen,
Pfosten, Sprosse) muss ca. 150 mm (bei weißen Profilen)
und ca. 250 mm (bei farbigen Profilen), der Abstand
zwischen den Befestigungspunkten darf max. 700 mm,
betragen.
Die Anbindung von zusätzlichen Bauteilen an das Fenster
ist nicht zulässig (z.B. Geländer)

Glasaufbau:
Es dürfen nur Glasscheiben verwendet werden, die im
Randverbund ein Herstellungsdatum und die technischen
Eigenschaften (z. B. U-Wert) aufweisen.
Mehrscheibenverglasungen müssen der
Beanspruchungsgruppe 5, nach DIN 18545, Teil 3,
(Verglasungstabelle vom Institut für Fenstertechnik in
Rosenheim) entsprechen.

Brüstungsscheiben sind raumseitig mit VSG auszuführen.
Zusätzliche Anforderungen siehe Ausschreibungstext.

Glaseinbau:
Für Verglasungsarbeiten gelten die
Verarbeitungshinweise der Glashersteller,

DIN 18361 (Verglasungsarbeiten)
DIN 18545 (Abdichten von Verglasungen,
Verarbeitungsrichtlinien der Dichtstoffhersteller,
Verarbeitungsrichtlinien der Profilhersteller).

Die Glasfalzhöhe muss mind. 24 mm betragen. Der
Falzgrund muss eben und ohne Vorsprünge ausgebildet
sein sowie eine vollflächige Auflage der Trage- und
Distanzklötze haben. Glasleisten müssen grundsätzlich
innen liegen, maßgenau eingepasst und konstruktiv so
ausgebildet sein, dass sie durchlaufend kraftschlüssig
einrasten.

Der Einbau von Paneelen erfolgt sinngemäß, ggf. mit
Falzverbreiterungsprofilen.
Scheibendicke, Dichtprofile und Glasleisten müssen
aufeinander abgestimmt sein.

Verklotzen:
Tragende Klötze müssen mind. 100 mm lang und gegen
Verrutschen gesichert sein. Trage- und Distanzklötze
sind entsprechend der Flügelöffnungsart, nach den
Richtlinien der techn. Beratungsstelle des
Glaserhandwerks Hadamar (Schritt 3), einzusetzen.

Grundsätzlich dürfen keine Holzklötze verwendet werden.
Zur Verwendung kommen nur Klötze aus weichmacherfreien
Kunststoffen.

Fugenabdichtung:
Die Anschlüsse zum Baukörper müssen den
bauphysikalischen Anforderungen gerecht werden, d. h.
die Normen zum Wärme-, Feuchtigkeits-, Schallschutz
sind einzuhalten. Die Abdichtung der Fuge muss einen
Dampfdruckausgleich zur Außenseite ermöglichen (somit
Abdichtung innen dichter als außen).

Raumseitige Fugen dienen umlaufend als Dampfbremse und
müssen verhindern, dass Feuchtigkeit zwischen Rahmen
und Wand eindringen kann.

Das Dichtsystem muss mit den angrenzenden Haftflächen
nach DIN 52452 verträglich sein. Die Vorschriften der
Dichtsystem-Hersteller sind zu berücksichtigen.

Bei Abdichtungen mit spritzbaren Dichtstoffen gelten
DIN 18540 und DIN 18545 Teil 2.
Eine Zweiflankenhaftung ist sicherzustellen, wobei
nichtsaugende Hinterfüllmaterialien einzusetzen sind.

Für die Abdichtungen mit vorkomprimierten Dichtbändern
sind die Herstellerangaben zu beachten.

Für Abdichtungen mit Abdichtungsfolie gilt DIN 18195.

PVC-Profile dürfen nicht mit bitumenhaltigen Stoffen in
Verbindung kommen, es dürfen nur kaltverschweißbare
Folien verwendet werden.

Aufsatzrollladenkasten u. Rollladenprofil/-panzer

Aufsatzrollladenkasten u. Rolladenprofil/ -panzer
Verarbeitung und Montage von Rollladen erfolgt nach DIN
18358 und den Herstellerrichtlinien.
Der Panzer darf im geschlossenen Zustand keine
Luftschlitze aufweisen und ist mit Aufhängefedern und
Arretierung auszubilden.
Entsprechend der DIN 1055 muss der Kasten statisch
ausreichend dimensioniert sein, Aussteifungen müssen im
Fensterblendrahmen und/oder als Stahl-Formteil im
Kasten angeordnet werden. Das Bodenprofil muss nach
außen geneigt sein um abtropfendes Regenwasser
abzuleiten. Kasten und Fenster müssen formschlüssig und
durch zusätzliches Verschrauben zusammengefügt werden.

Profilsystem
Es sind nur Systeme zugelassen, die das
RAL-Gütezeichen führen und nach DIN ISO 9000
zertifiziert sind.

Objektbezogene Vorgaben:

Folgende Basiswerte sind zugrunde gelegt:

Hinweis: Die Felder sind vom Ausschreibenden vorzugeben
/ anzupassen.

Profilsystem:  _________________________________

Farbton außen Rahmen:  RAL weiß, grau oder anthrazit -
nach Angabe der BL

Farbton innen Rahmen & Flügel:  weiss

Farbton außen Flügel:  RAL weiß, grau oder anthrazit -
nach Angabe der BL

Schallschutzklasse  Rw,r >  34 dB, (min.
Schallschutzklasse 2) DIN 4109

Einbruchhemmung nach DIN EN 1627:  RC 1 N /
Fensteranlagen u. Balkontüren im EG RC2 N
  mit abschließbarer Griffolive,
  Balkontüren in allen Geschossen RC2 N
  mit abschließbarer Griffolive
Verglasungsart:  3- Scheiben-Verglasung,
Brüstungsscheiiben und  Balkontüren als
Verbundsicherheitsglas auszuführen

Wärmedurchgangskoeffizient Element:  <  Uw-Wert 0,95
W/m² K, nach BEG

Wärmedurchgangskoeffizient Verglasung:  < Ug-Wert
0,6W/m² K

Randverbund der Isolierglasscheibe:  Alu Kante oder
Warme Kante

Klassifizierung nach EN 12207-12210:  B3-7A-3

Schlüssel zur Klassifizierung:

B3  = Widerstandsfähigkeit bei Windlast nach DIN EN
12210
7A  = Schlagregensicherheit DIN EN 12208
3  = Luftdurchlässigkeit DIN EN 12207

Sollte aufrgund der örtlichen Bedingungen eine andere
Klassifizierung erforderlich sein, ist die vor Begin
der Produktion dem Bauherrn schriftlich mitzuteilen.

Vom Bieter angebotenes Profilsystem:

Jedes gütegeprüftes Profil- und Beschlagsystem kann
angeboten werden, wenn die beschriebenen Kriterien
erfüllt sind.

Vom Bieter muss jedoch System und Serie angegeben und
der Profilquerschnitt (mit Zeichnung) dokumentiert
werden.

Profilsystem: ........................................
 Serie: .........................................

Vom Bieter angebotenes Beschlagsystem:

Dreh- und Drehkipp-Beschläge

Fabrikat:
...............................................
Serie: .........................................

Oberlicht-Kippbeschläge

Fabrikat:
...............................................
Serie: .........................................

Schwingfenster, Hebeschiebe- Hebeschiebekipp- und
PSK-Türen das

Fabrikat:
...............................................
Serie: .........................................

Vom Bieter angebotene Glasart:

Isolierverglasung

Fabrikat:
...............................................  Typ:
...........................................

Der Bieter:
(Datum, Stempel, Unterschrift)

*Hinweis*
Kunststofffenster- und Türen - alle Objekte-

Montageleistung: Ausbau und Entsorgung der alten
Elemente sowie die fachgerechte Montage der Elemente
nach den anerkannten Regeln der Technik: Befestigen,
Ausschäumen, Setzen eines äußeren Fugendichtbandes,
sowie Einbringen einer inneren Fensterflexfolie oder
3-Ebenen-Dichtband (Trioplex), sowie Verleistung.
Inkl. sämtlicher Anarbeitungsarbeiten im Bestand

Die Aufmaße und die Positonen der Schlussrechnung sind
je Wohnung / Mieteinheit zu unterteilen / zuzuordnen.

Vor den Arbeiten ist der Instandsetzungsaufwand für die
jeweiligen Fenster in den Wohnungen festzustellen und
in die Einheitspreise einzuarbeiten.

(OPTIONAL NUR  BEI FENSTERARBEITEN)
Es werden nicht alle Fenster in allen Wohnungen
ausgetauscht. Neuwertige und bereits kürzlich
ausgetauschte Fenster werden nicht erneuert. Es ist
vorab eine Freigabe der Bauleitung des Bauherrn
einzuholen.
Der Instandsetzungsaufwand (in _) ist je Fensteranlage
und Mieteinheit- tabellarisch  per Fotodokumentation,
nach Aufmaß und zur Freigabe für die Produktion, der
Bauleitung zur Verfügung zu stellen. Diese Unteterlagen
sind später dem Aufmaß und der Schlussrechnung
beizufügen. DIESE LEISTUNG WIRD NICHT GESONDERT
VERGÜTET UND IST IN DIE EINHEITSPREISE
EINZUKALKULIEREN.

Die Fenster und Türanlagen sind so ein- und auszubauen,
dass auf der Oberfläche innenseitig keine
Beschädigungen entstehen.
Beschädigungen am Mauerwerk durch den Ausbau
verursacht, müssen so instandgesetzt werden, dass ein
fachgerechter Einbau möglich ist.
Sollten größere bestehende Beschädigungen am Mauerwerk
erkannt werden, ist dies der Bauleitung zu melden.

Die Fenster und Türanlagen sind wie in der Position im
Bestand einzubauen, vor Ausführung ist die Lage mit der
BL vor Ort im Detail abzustimmen. Fugendichtband als
APU-Leiste bauseits.
Innenseite ist zu versiegeln und verleisten gemäß
technischen Vorbemerkungen.

*Hinweis*
Hinweise alle Gebäude.

Die Fassade wird mit einem WDVS, 16 cm Dämmstärke,
bekleidet. Die Balkonbrüstungen werden abgeschnitten
und durch neue Balkongeländer ersetzt.
Eventuelle Rahmenverbreiterung zur Aufnahme der
erforderliche Dämmstärke der Laibungen ist in die
Einheitspreise einzukalkulieren.

*Hinweis*
Alle Objekte sind in einem Bauabschnitt zu bearbeiten.
Folgende  Ausführungstermine sind zwingend einzuhalten:

Die Aufmaße müssen kurzfristig nach der Beauftragung
erfolgen, vor dem Baubeginn-Termin!

Baubeginn: 09.02.2026 (Montagebeginn /Einbaubeginn an
den Häusern)
Fertigstellung: 27.03.2026

Ausgenommen von dem Fertigstellungstermin ist die
Verglasung der Vordächer Diese sollen nach
Fertigstellung des WDVS angebracht werden:  Oktober
2026.

### Bereich 1 Alu-Türen, Schlosserarbeiten, Klopstrockstr.12

#### Abschnitt 1.4 Alu-Hauseingangstür und Hoftür

*Hinweis*
Technische Hinweise Alu- Haus- und Hoftüren

Profilstärken mind. 75 mm
System:  Wicstyle 75 oder gleichwertig

Oberflächen: Alu - pulverbeschichtet
Profile thermisch getrennt mit umlaufender
Lippendichtung

Thermoplus-Wärmeisolierglas Ug= 1,0 W/m²K,
Verbundsicherheitsglas: 2-Scheibenbenverglasung, 2x 6mm
Sicherheitsglas, Klarglas

Dichtungen: Falz- und Glasdichtungen aus APTK-Profilen,
schwarz

Farbe Profile RAL nach Angabe der Bauleitung

Füllung: Paneel Alu glatt 28mm (1,5+24+1,5) RAL
entsprechend der Profile, Farbton gemäß Angabe der
Bauleitung
Up=ca.1,3 W/(m²K)

U-Wert gesamt min. 1,5 W/(m² K)
U-Wert Glas min. 1,1 W/(m² K)
Schallschutz: Rwr mind. 37dB
Ansonsten gelten alle vorbeschriebenen Technischen
(Allgemeine, Besondere, Zusätzliche) Vorbemerkungen

Firmen: Ekonal, Hartmann oder ähnlich
herzustellen.

___________________________________________________
(Angebotenes Fabrikat, vom Bieter anzugeben. Fehlende
Angabe führt zum Vergabeausschluß)

Ausführung: einbrennlackiert/pulverbeschichtet

Es gelten die Güte- und Prüfbestimmungen des
Eloxalverbandes.

Die Nebenarbeiten wie einputzen und verleisten
der Haustüranlage ist in der Leistung enthalten und
wird nicht gesondert vergütet.

ANSCHLUß UND ABDICHTUNG ZUM BAUKÖRPER
-------------------------------------------------------
----------------
Der Anschluß zum Baukörper ist wind- und regendicht
auszubilden. Durch Bautoleranzen dürfen die Mindest-
Querschnitte der Dichtungsfugen nicht unterschritten
werden. Dreiecksfugen und Fugen mit Dreiflächen-Haftung
sind nicht zugelassen.
Der Blendrahmen ist mit einer Distanz von
10 mm zum Anschlag einzubauen.

Aussen:
-----------
Die Haustüranlage ist mit einer umlaufenden,
dauerelastischen
Zweikomponenten-Versiegelung auf Thiokolbasis mit
entsprechender Vorbehandlung der Fugen zum Bauwerk hin
abzudichten.
Dehnfähigkeit des Fugendichtstoffes 25 %, im
Querschnitt ca. 10/15 bis 15/20mm groß.
Haftgrund auf den Profilsichtflächen ist unbedingt zu
entfernen.

Innen
--------
Die Fuge zwischen den Laibungen und den aufrechten und oberen Blendrahmen  ist mit geeignetem
PU-Schaum auszuschäumen. Nach dem Aushärten
sind Überstände abzuschneiden.
Die Haustüranlage ist dreiseitig zu verleisten.
Die Verleistung darf erst nach Abnahme der
ausgeschäumten Fugen ausgeführt werden.
Innere sowie äußere Sockelleisten sind vor dem Einbau
der neuen Haustüranlage auszubauen.
Der Ersatz erfolgt bauseits.

**1.4.10 Haustüranlage**
Haustüranlage Klopstockstr.12

incl .ausbauen und fachgerecht entsorgen der alten
Haustüranlagen und der dazugehörigen Rahmen und
verglasten Elemente
Die Entsorgungskosten sind im Einheitspreis enthalten.
Eine Beschädigung der Bodenbeläge und angrenzenden
Wände ist zwingend zu vermeiden.

Verglaste, einflügelige, Haustüranlage einbauen
aus Leichmetall (Aluminium-Strangpreßprofile)
1-feststehendes Element und 1-Drehflügeltür nach innen
öffnend, Öffnungsrichtung wie Bestandstür, mit
Oberlicht über die gesamte Breite.

Für ein lichtes Mauer- Öffnungsmaß von
ca. 2110 mm x 2180 mm,
Durchgang Tür nach DIN 18040-2:
lichte Breite min. 90 cm, lichte Höhe min. 205 cm

mit
je 7 x 3 St. Schlüssel
(3 Schlüssel / WE + 3 Schlüssel an die örtliche
Bauleitung)

herstellen,liefern und vollständig einbauen.
incl. Anschluss an den vorhandenen Türöffner.
Montage seitlich am Mauerwerk sowie oben und unten an
Betondecke.

Die Haustüranlage ist aus thermisch getrennten
Aluminium-Profilen mit einer Mindest-Bautiefe von 75
mm,
flächenbündig mit innen und außen umlaufenden
ATPK-Flügeldichtungen derFirmen Ekonal, Hartmann oder
ähnlich herzustellen.

Das Sockelprofil,185 mm hoch, ist mit dem
Sockelabschlußprofil abzuschließen.

Im Türbereich ist die vorhandene Bodenschiene in nach
Möglichkeit auszubauen
und durch ein Bodeneinstandsprofi, ggf. im Bodenbelag
einzufräsen, zu ersetzen.
Oberfläche der Profile Alu-pulverbeschichtet.
Horizontalverstellung  +/- 2 mm,
Höhenverstellung: Verstellung des Dichtungsandruckes,

Bandgarnitur je Flügel : 3 Stück zweiteilig, schwere
Hausbänder, Siegenia o. gleichwertig

U-Wert Haustür gesamt min. U=1,5 W/m²K
Verglasung: Wärmeisolierverglasung, Ug= 1, W/m²K,
2x 6 mm Verbundsicherheitsglas, Klarglas, Glasart
Parsol-Grau

je 1x Edelstahl Türdrücker innen, glänzend
je 1x Einsteck-Riegel-Fallenschloß mit Wechsel
einschließlich Profilzylinder gleichschließend mit
Hoftüre-Profilzylinder und Schlüssel
 je 1x Edelstahlyzylinderrosette, Stärke 9 mm, oval
je 1x Edelstahl-Stangengriff außen, glänzend,
Durchmesser mind. 40 mm, Länge 1800 mm
je 1x Obertürschließer  GEZE TS 3000 V oder
gleichwertig, mit GEZE-T-Stop Gleitschine mit
integrierter Öffnungsdämpfung und 90° Feststellung.
je 1x  Elektro-Türöffner mit Edelstahlstulp, Riegel und
Falle, vernickelt
je 1x 1 Stück Edelstahl-Sockelblech
je 1x  Edelstahl-Schutzblech senkrecht an der
Schlossseite der Haustür
je 1 x Bodenschiene, flach, thermisch getrennt

liefern und einbauen, einschließlich aller
Versiegelungs- und Verleistungsarbeiten

.
Menge: 1,000 Stck

**1.4.20 Zulage Haustür Videosprechanlge und Briefkastenanlage**
Zulage zur Vorpositon.

Türanlage wie in der Vorposition beschrieben,
jedoch:

Die Anlage besteht aus einem ca.
1,00 m breiten öffenbaren Teil mit Drehflügel  und
einem entsprechend breiten feststehenden Seitenteil.

Im feststehenden Seitenteil sind zwei Quersprossen
einzubauen, zum Einbau der Video-Sprechanlage zwischen
den Querriegeln (als Feld für die Videosprechanlage).
Die Lage des Feldes für die Videosprechanlage ist
mittig über die Höhe des feststehenden Elementes zu
positionieren.
Die Abmessungen des Feldes für die Videosprechanlage
und die Positionierung ist vor Fertigung mit dem AG
abzustimmen. Einschließlich erforderlicher-Blind
Frontplatte in Farbe der Haustür.

Videosprechgerät, mit Ausschnit für Kameravorrichtung
Busch Jäger, die Maße werden vor Fertigung seitens
Bauleitung angegeben, einschließlich Sprechsieb,
Klingeltastern aus Edelstahl, Anti-Vandalismus, mit
weißem LED Leuchtring

Namensschilder Anti-Vandalismus, für 6 Einheiten 2
Reihen/ je 3  Tasten
Fabrikat: Renz-System AntiVandalismus (RSA)
Das Fabrikat und Modell der Videosprechanlage ist vor
Fertigung der Türanlage mit dem AG abzustimmen!

Klingeltaster für 6  Mieteinheiten, Video- und
Sprechanlage
Die Beschriftung der Klingelschilder, ist mit dem
Einheitspreis dieser Position ebenfalls abgegolten

Briefkastenanlage für 6 W E,
bestehend aus Durchwurfbriefkästen und
Namensschildern Anti-Vandalismus

Fabrikat: RENZ, Classic oder  gleichwertig
waagerecht oder schräg, C4 nach DIN EN 13724,
(370 x 110 x 385 mm).

Frontplatte und Einwurfklappe im Farbton passend
zur Haustüranlage, Kasten und Entnahmetür verzinkt
und im Farbton nach Angabe lackiert.
Front EV 1, Kästen lackiert im Farbton der Türanlage
Menge: 1,000 Stck

**1.4.30 Hofausgangstür**
Verglaste, einflügelige, Hofausgangstür einbauen
aus Leichmetall (Aluminium-Strangpreßprofile) wie in
Vorpositonen beschrieben

1-Drehflügeltür nach innen öffnend, Anschlag wie im
Bestand.
Verglasung im oberen Drittel, wie Bestand.

Für ein lichtes Mauer- Öffnungsmaß von
ca. 1100 mm x 2120 mm,
Durchgang Tür nach DIN 18040-2:
lichte Breite min. 90 cm, lichte Höhe min. 205 cm

1 x 3 St. Schlüssel
Zylinder u. Schlüssel gleichschließend mit
Haustüranlage,
herstellen, liefern und vollständig einbauen.
Montage seitlich am Mauerwerk sowie oben und unten an
Betondecke/Sturz.

Die Hoftüranlage ist aus thermisch getrennten
Aluminium-Profilen mit einer Mindest-Bautiefe von 75
mm,
flächenbündig mit innen und außen umlaufenden
ATPK-Flügeldichtungen der Firmen Ekonal, Hartmann oder
ähnlich herzustellen.

Das Sockelprofil,185 mm hoch, ist mit dem
Sockelabschlußprofil abzuschließen.

Im Türbereich ist ein Bodeneinstandsprofil, ggf. im
Bodenbelag einzufräsen, einzusetzen.
Oberfläche der Profile Alu-pulverbeschichtet.
Horizontalverstellung  +/- 2 mm,
Höhenverstellung: Verstellung des Dichtungsandruckes,

Bandgarnitur je Flügel : 3 Stück zweiteilig, schwere
Hausbänder, Siegenia o. gleichwertig

U-Wert Haustür gesamt min. U=1,5 W/m²K
Verglasung: Wärmeisolierverglasung, Ug= 1, W/m²K,
2x 6 mm Verbundsicherheitsglas, Klarglas, Glasart
Parsol-Grau

je 1x Edelstahl Türdrücker innen, glänzend
je 1x Einsteck-Riegel-Fallenschloß mit Wechsel
einschließlich Profilzylinder gleichschließend mit
Haustür-Profilzylinder und Schlüssel,
Mehrfachverriegelung
je 1x Edelstahlyzylinderrosette, Stärke 9 mm, oval
je 1x Edelstahl-Stangengriff außen, glänzend,
Durchmesser mind. 40 mm, Länge 1800 mm

je 1x Obertürschließer  GEZE TS 3000 V oder
gleichwertig, mit GEZE-T-Stop Gleitschine mit
integrierter Öffnungsdämpfung und 90° Feststellung.

je 1x 1 Stück Edelstahl-Sockelblech
je 1x  Edelstahl-Schutzblech senkrecht an der
Schlossseite der Haustür
je 1 x Bodenschiene, flach, thermisch getrennt

liefern und einbauen, einschließlich dem Ausbau und
Entsorgung der Türanlage, einschließlich aller
Versiegelungs- und Verleistungsarbeiten
Menge: 1,000 Stck

#### Abschnitt 1.5 Feuerschutztüren

*Hinweis*
Hinweis:

Die Fachunternehmerbescheinigung, die allgemeinen
bauausichtlichen Prüfzeugnisse und Zulassungen sind vor
Ausführung der Arbeiten vorzulegen und nach
Fertigstellung ist eine Übereinstimmungserklärung
auszustellen.
Die baurechtlich geforderderten Bautechnischen
Nachweise und baurechtlichen Anforderung sind auf der
Baustelle vorzuhalten.

**1.5.10 Feuerschutzelement T30-RS Tür**
T 30-1- RS -FSA feuerhemmende Stahl-Feuerschutz- und
Rauchschutztür  geprüft nach EN 1634-1, zugelassen nach
DIN 4102  und DIN 18095, selbstschließend, für den
Einbau in innere Wände.
Anforderungen beidseitig gem. aktueller LBauO
Fabrikat "Teckentrup 42", Zulassung: Z-6.20-1956

oder gleichwertig

Maße bis : Breite 885 mm x Höhe 2000 mm

Einflügeliges Türelement. Anschlagart DIN rechts/links
nach Aufmaß vor Ort.
Flächenbündiges Türblatt ohne Bandprägung verzinkt und
grundiert ähnlich RAL 9002 (Grauweiß),
42 mm dick, 3-seitig gefälzt
Blechdicke 1,0 mm
Türblatt und Eckzarge verzinkt und
grundiert-pulverbeschichtet ähnlich RAL 9002
(Grauweiß), 2,0 mm dick, mit 3-seitiger  Dichtung und
unterem Bodenwinkel, untere Auflaufdichtung für
Schleifdichtung im Türblatt

Befestigung der Zarge durch Schraubmontage/Dübelanker
nach Angaben des Herstellers
Obentürschließer DIN EN 1154, mit Gleitschiene
Einsteckschloss mit Wechsel nach DIN 18250,
PZ-vorgerichtet
Gleichschließend mit Haustüranlage
Kunststoff-Drückergarnitur schwarz. Drücker festdrehbar
gelagert, mit Profilzylinder gleichschließend mit
Haustür
1 Sicherungszapfen. FE/KO-Bandgarnitur mit Kugellager
Ausgleichsringe zur Höhenregulierung

Schallschutz:  37 bis 44 dB (Richtwert)
Wärmedämmung:  U = 1,9 W/m2K
EInbau in Mauerwerk o. Beton
Menge: 2,000 Stck

#### Abschnitt 1.6 Vordach

*Hinweis*
Die Fassade wird mit einem 16 cm WDVS (mineralisch)
bekleidet.
Die Montage der Vordächer erfolgt nach und in
Abstimmung mit den Wärmedämmarbeiten an der Fassade.

**1.6.10 Glasvordach**
Glasvordach

System Wandschiene: Vordach Wandprofil System Pauli
&Sohn 1510-17 o. gleichwertig, E6EV1 Aluminium,
bestehend aus
- Wandschiene
-Wärmedämmkonsole
- VSG 17,52 mm mit SentryGlasr ,klar
Kante poliert, einschließlich der nach Systemstatik
erforderlichen Befetigungsbohrungen,
Befestigungsmittel, Druckstempel, Fixiermittel,
Abdeckkappen etc. in fix und fertiger Arbeit.

Die Systemstatik und die Allgeimenen Bauaufsichtlichen
Prüfzeugnisse/-Zulassungen (Allgemeine
Bauartgenehmigung) sind 14 Tage vor Baubeginn
unaufgefordert  bei der Bauleitung
einzureichen.

Abmessungen  je Glasteil : 2700 mm x 1000 mm (B/T)
Menge: 1,000 Stck

### Bereich 2 Alu-Türen, Schlosserarbeiten, Klopstockstr. 14

#### Abschnitt 2.4 Alu-Hauseingangstür und Hoftür - Briefkastenanlage

*Hinweis*
Technische Hinweise Alu- Haus- und Hoftüren

Profilstärken mind. 75 mm
System:  Wicstyle 75 oder gleichwertig

Oberflächen: Alu - pulverbeschichtet
Profile thermisch getrennt mit umlaufender
Lippendichtung

Thermoplus-Wärmeisolierglas Ug= 1,0 W/m²K,
Verbundsicherheitsglas: 2-Scheibenbenverglasung, 2x 6mm
Sicherheitsglas, Klarglas

Dichtungen: Falz- und Glasdichtungen aus APTK-Profilen,
schwarz

Farbe Profile RAL nach Angabe der Bauleitung

Füllung: Paneel Alu glatt 28mm (1,5+24+1,5) RAL
entsprechend der Profile, Farbton gemäß Angabe der
Bauleitung
Up=ca.1,3 W/(m²K)

U-Wert gesamt min. 1,5 W/(m² K)
U-Wert Glas min. 1,1 W/(m² K)
Schallschutz: Rwr mind. 37dB
Ansonsten gelten alle vorbeschriebenen Technischen
(Allgemeine, Besondere, Zusätzliche) Vorbemerkungen

Firmen: Ekonal, Hartmann oder ähnlich
herzustellen.

___________________________________________________
(Angebotenes Fabrikat, vom Bieter anzugeben. Fehlende
Angabe führt zum Vergabeausschluß)

Ausführung: einbrennlackiert/pulverbeschichtet

Es gelten die Güte- und Prüfbestimmungen des
Eloxalverbandes.

Die Nebenarbeiten wie einputzen und verleisten
der Haustüranlage ist in der Leistung enthalten und
wird nicht gesondert vergütet.

ANSCHLUß UND ABDICHTUNG ZUM BAUKÖRPER
-------------------------------------------------------
----------------
Der Anschluß zum Baukörper ist wind- und regendicht
auszubilden. Durch Bautoleranzen dürfen die Mindest-
Querschnitte der Dichtungsfugen nicht unterschritten
werden. Dreiecksfugen und Fugen mit Dreiflächen-Haftung
sind nicht zugelassen.
Der Blendrahmen ist mit einer Distanz von
10 mm zum Anschlag einzubauen.

Aussen:
-----------
Die Haustüranlage ist mit einer umlaufenden,
dauerelastischen
Zweikomponenten-Versiegelung auf Thiokolbasis mit
entsprechender Vorbehandlung der Fugen zum Bauwerk hin
abzudichten.
Dehnfähigkeit des Fugendichtstoffes 25 %, im
Querschnitt ca. 10/15 bis 15/20mm groß.
Haftgrund auf den Profilsichtflächen ist unbedingt zu
entfernen.

Innen
--------
Die Fuge zwischen den Laibungen und den aufrechten und oberen Blendrahmen  ist mit geeignetem
PU-Schaum auszuschäumen. Nach dem Aushärten
sind Überstände abzuschneiden.
Die Haustüranlage ist dreiseitig zu verleisten.
Die Verleistung darf erst nach Abnahme der
ausgeschäumten Fugen ausgeführt werden.
Innere sowie äußere Sockelleisten sind vor dem Einbau
der neuen Haustüranlage auszubauen.
Der Ersatz erfolgt bauseits.

**2.4.10 Haustüranlage Klopstockstr. 14**
Haustüranlage Klopstockstr.14

incl .ausbauen und fachgerecht entsorgen der alten
Haustüranlagen und der dazugehörigen Rahmen und
verglasten Elemente
Die Entsorgungskosten sind im Einheitspreis enthalten.
Eine Beschädigung der Bodenbeläge und angrenzenden
Wände ist zwingend zu vermeiden.

Verglaste, einflügelige, Haustüranlage einbauen
aus Leichmetall (Aluminium-Strangpreßprofile),
1-Drehflügeltür nach innen öffnend, Öffnungsrichtung
wie Bestandstür.

Für ein lichtes Mauer- Öffnungsmaß von
ca. 1100 mm x 2180 mm,
Durchgang Tür nach DIN 18040-2:
lichte Breite min. 90 cm, lichte Höhe min. 205 cm

mit
je 10 x 3 St. Schlüssel
(3 Schlüssel / WE + 3 Schlüssel an die örtliche
Bauleitung)

herstellen,liefern und vollständig einbauen.
incl. Anschluss an den vorhandenen Türöffner.
Montage seitlich am Mauerwerk sowie oben und unten an
Betondecke.

Die Haustüranlage ist aus thermisch getrennten
Aluminium-Profilen mit einer Mindest-Bautiefe von 75
mm,
flächenbündig mit innen und außen umlaufenden
ATPK-Flügeldichtungen derFirmen Ekonal, Hartmann oder
ähnlich herzustellen.

Das Sockelprofil,185 mm hoch, ist mit dem
Sockelabschlußprofil abzuschließen.

Im Türbereich ist die vorhandene Bodenschiene in nach
Möglichkeit auszubauen
und durch ein Bodeneinstandsprofi, ggf. im Bodenbelag
einzufräsen, zu ersetzen.
Oberfläche der Profile Alu-pulverbeschichtet.
Horizontalverstellung  +/- 2 mm,
Höhenverstellung: Verstellung des Dichtungsandruckes,

Bandgarnitur je Flügel : 3 Stück zweiteilig, schwere
Hausbänder, Siegenia o. gleichwertig

U-Wert Haustür gesamt min. U=1,5 W/m²K
Verglasung: Wärmeisolierverglasung, Ug= 1, 0W/m²K,
2x 6 mm Verbundsicherheitsglas, Klarglas, Glasart
Parsol-Grau

je 1x Edelstahl Türdrücker innen, glänzend
je 1x Einsteck-Riegel-Fallenschloß mit Wechsel
einschließlich Profilzylinder gleichschließend mit
Hoftüre-Profilzylinder und Schlüssel
 je 1x Edelstahlyzylinderrosette, Stärke 9 mm, oval
je 1x Edelstahl-Stangengriff außen, glänzend,
Durchmesser mind. 40 mm, Länge 1800 mm
je 1x Obertürschließer  GEZE TS 3000 V oder
gleichwertig, mit GEZE-T-Stop Gleitschine mit
integrierter Öffnungsdämpfung und 90° Feststellung.
je 1x  Elektro-Türöffner mit Edelstahlstulp, Riegel und
Falle, vernickelt
je 1x 1 Stück Edelstahl-Sockelblech
je 1x  Edelstahl-Schutzblech senkrecht an der
Schlossseite der Haustür
je 1 x Bodenschiene, flach, thermisch getrennt

liefern und einbauen, einschließlich aller
Versiegelungs- und Verleistungsarbeiten

.
Menge: 1,000 Stck

**2.4.20 Hofausgangstür**
Verglaste, einflügelige, Hofausgangstür einbauen
aus Leichmetall (Aluminium-Strangpreßprofile) wie in
Vorpositonen beschrieben

1-Drehflügeltür nach innen öffnend, Anschlag wie im
Bestand.
Verglasung im oberen Drittel, wie Bestand.

Für ein lichtes Mauer- Öffnungsmaß von
ca. 1100 mm x 2120 mm,
Durchgang Tür nach DIN 18040-2:
lichte Breite min. 90 cm, lichte Höhe min. 205 cm

1 x 3 St. Schlüssel
Zylinder u. Schlüssel gleichschließend mit
Haustüranlage,
herstellen, liefern und vollständig einbauen.
Montage seitlich am Mauerwerk sowie oben und unten an
Betondecke/Sturz.

Die Hoftüranlage ist aus thermisch getrennten
Aluminium-Profilen mit einer Mindest-Bautiefe von 75
mm,
flächenbündig mit innen und außen umlaufenden
ATPK-Flügeldichtungen der Firmen Ekonal, Hartmann oder
ähnlich herzustellen.

Das Sockelprofil,185 mm hoch, ist mit dem
Sockelabschlußprofil abzuschließen.

Im Türbereich ist ein Bodeneinstandsprofil, ggf. im
Bodenbelag einzufräsen, einzusetzen.
Oberfläche der Profile Alu-pulverbeschichtet.
Horizontalverstellung  +/- 2 mm,
Höhenverstellung: Verstellung des Dichtungsandruckes,

Bandgarnitur je Flügel : 3 Stück zweiteilig, schwere
Hausbänder, Siegenia o. gleichwertig

U-Wert Haustür gesamt min. U=1,5 W/m²K
Verglasung: Wärmeisolierverglasung, Ug= 1, W/m²K,
2x 6 mm Verbundsicherheitsglas, Klarglas, Glasart
Parsol-Grau

je 1x Edelstahl Türdrücker innen, glänzend
je 1x Einsteck-Riegel-Fallenschloß mit Wechsel
einschließlich Profilzylinder gleichschließend mit
Haustür-Profilzylinder und Schlüssel,
Mehrfachverriegelung
je 1x Edelstahlyzylinderrosette, Stärke 9 mm, oval
je 1x Edelstahl-Stangengriff außen, glänzend,
Durchmesser mind. 40 mm, Länge 1800 mm

je 1x Obertürschließer  GEZE TS 3000 V oder
gleichwertig, mit GEZE-T-Stop Gleitschine mit
integrierter Öffnungsdämpfung und 90° Feststellung.

je 1x 1 Stück Edelstahl-Sockelblech
je 1x  Edelstahl-Schutzblech senkrecht an der
Schlossseite der Haustür
je 1 x Bodenschiene, flach, thermisch getrennt

liefern und einbauen, einschließlich dem Ausbau und
Entsorgung der Türanlage, einschließlich aller
Versiegelungs- und Verleistungsarbeiten
Menge: 1,000 Stck

*Hinweis*
Technische Hinweise Alu-Türen

Profilstärken mind. 75 mm
System:  Wicline 75 oder gleichwertig

Oberflächen: Alu - pulverbeschichtet
Profile thermisch getrennt mit umlaufender
Lippendichtung

Thermplus-Wärmeisolierglas Ug= 1,1 W/m²K,
Verbundsicherheitsglas: 2-Scheibenbenverglasung, 2x 6mm
Sicherheitsglas, Klarglas

Dichtungen: Falz- und Glasdichtungen aus APTK-Profilen,
schwarz

Farbe Profile RAL nach Angabe der Bauleitung

Füllung: Paneel Alu glatt 28mm (1,5+24+1,5) RAL
entsprechend der Profile, Farbton gemäß Angabe der
Bauleitung
Up=ca.1,3 W/(m²K)

U-Wert gesamt min. 1,3 W/(m² K)
U-Wert Glas min. 1,1 W/(m² K)
Schallschutz: Rwr mind. 37dB
Ansonsten gelten alle vorbeschriebenen Technischen
(Allgemeine, Besondere, Zusätzliche) Vorbemerkungen

Firmen: Ekonal, Hartmann oder ähnlich
herzustellen.

___________________________________________________
(Angebotenes Fabrikat, vom Bieter anzugeben. Fehlende
Angabe führt zum Vergabeausschluß)

Ausführung: einbrennlackiert/pulverbeschichtet

Es gelten die Güte- und Prüfbestimmungen des
Eloxalverbandes.

Die Nebenarbeiten wie einputzen und verleisten
der Haustüranlage ist in der Leistung enthalten und
wird nicht gesondert vergütet.

ANSCHLUß UND ABDICHTUNG ZUM BAUKÖRPER
-------------------------------------------------------
----------------
Der Anschluß zum Baukörper ist wind- und regendicht
auszubilden. Durch Bautoleranzen dürfen die Mindest-
Querschnitte der Dichtungsfugen nicht unterschritten
werden. Dreiecksfugen und Fugen mit Dreiflächen-Haftung
sind nicht zugelassen.
Der Blendrahmen ist mit einer Distanz von
10 mm zum Anschlag einzubauen.

Aussen:
-----------
Die Haustüranlage ist mit einer umlaufenden,
dauerelastischen
Zweikomponenten-Versiegelung auf Thiokolbasis mit
entsprechender Vorbehandlung der Fugen zum Bauwerk hin
abzudichten.
Dehnfähigkeit des Fugendichtstoffes 25 %, im
Querschnitt ca. 10/15 bis 15/20mm groß.
Haftgrund auf den Profilsichtflächen ist unbedingt zu
entfernen.

Innen
--------
Die Fuge zwischen den Laibungen und den aufrechten und oberen Blendrahmen  ist mit geeignetem
PU-Schaum auszuschäumen. Nach dem Aushärten
sind Überstände abzuschneiden.
Die Haustüranlage ist dreiseitig zu verleisten.
Die Verleistung darf erst nach Abnahme der
ausgeschäumten Fugen ausgeführt werden.
Innere sowie äußere Sockelleisten sind vor dem Einbau
der neuen Haustüranlage auszubauen.
Der Ersatz erfolgt bauseits.

**2.4.30 Laubengangtüren Haus Nr. 14**
Aluminium- Laubengangtüren-Treppenhaus Klopstockstr.14

Verglaste, einflügelige, Laubengangtür einbauen
aus Leichmetall (Aluminium-Strangpreßprofile der
Legierung  AL, Mg, Si 0,5 )
1-Drehflügeltür nach innen öffnend

für ein lichtes Öffnungsmaß von
ca. 1160mm x 2450 mm mit
herstellen,liefern und vollständig einbauen.
Montage seitlich am Mauerwerk sowie oben und unten an
Betondecke.

Die Türanlage ist aus thermisch getrennten
Aluminium-Profilen mit einer Mindest-Bautiefe von 75
mm,
flächenbündig mit innen und außen umlaufenden
ATPK-Flügeldichtungen derFirmen Ekonal, Hartmann oder
ähnlich herzustellen.
Lichte Durchgangsbreite nach DIN 18040-2 mindesten
b=0,90m
Das Sockelprofil,185 mm hoch, ist mit dem
Sockelabschlußprofil abzuschließen.
Im Türbereich ist die vorhandene Bodenschiene
auszubauen
und durch ein Bodeneinstandsprofi, ggf. im Bodenbelag
einzufräsen, zu ersetzen.
Oberfläche der Profile Alu-pulverbeschichtet.
Horizontalverstellung  +/- 2 mm,
Höhenverstellung: Verstellung des Dichtungsandruckes,
Bandgarnitur je Flügel : 3 Stück zweiteilig, schwere
Hausbänder, Siegenia o. gleichwertig

Verglasung: Wärmeisolierverglasung, Ug= 1,1 W/m²K,
2x 6 mm Verbundsicherheitsglas, Glasart Parsol-Grau

je 1x Edelstahl Türdrücker innen, glänzend
je 1x Einsteck-Riegel-Fallenschloß mit Blindzylinder je
1x Edelstahlyzylinderrosette, Stärke 9 mm, oval
je 1x Edelstahl-Stangengriff außen, glänzend,
Durchmesser mind. 40 mm, Länge 600 mm
je 1x Obertürschließer  GEZE TS 3000 V, mit GEZE-T-Stop
 - oder gleichwertig - Gleitschine mit integrierter
Öffnungsdämpfung und 90° Feststellung.
je 1x 1 Stück Edelstahl-Sockelblech
je 1x  Edelstahl-Schutzblech senkrecht an der
Schlossseite der Tür
je 1 x Bodenschiene, flach, thermisch getrennt
liefern und einbauen, einschließlich aller
Versiegelungs- und Verleistungsarbeiten.

Die Leistung beinhaltet den Ausbau und die Entsorgung
der alten Türanlagen, dieLieferung und den Einbau der
Türen nach Herstellervorschrift und den Vorgaben der
bauaufsichtlichen Prüfzeugnisse. Die
Übereinstimmungserklärung des Unternehmers zum
fachgerechten Einbau, die Fachunternehmerbescheinigung
sowie Prüfzeugnisse und alle erforderlichen
bautechnischen Nachweise, sind spätestens mit der
Rechnung einzureichen.
Ausführung siehe Skizze.
Menge: 3,000 Stck

**2.4.35 Zulage: Laubebgangtüren als Rauchschutztüren**
*** Bedarfsposition ohne GB
Zulage: Laubebgangtüren als Rauchschutztüren

Tür wie in Vorpositon beschrieben, Zulage für
Rauchschutztür nach DIN 18095, "RS"

Die Leistung beinhaltet den Ausbau und die Entsorgung
der alten Türanlagen, dieLieferung und den Einbau der
Türen nach Herstellervorschrift und den Vorgaben der
bauaufsichtlichen Prüfzeugnisse. Die
Übereinstimmungserklärung des Unternehmers zum
fachgerechten Einbau, die Fachunternehmerbescheinigung
sowie Prüfzeugnisse und alle erforderlichen
bautechnischen Nachweise, sind spätestens mit der
Rechnung einzureichen.
Menge: 3,000 Stck

*Hinweis*
Briefkastenanlage, freistehend für 9 Wohneinheiten

**2.4.40 Biefkastenanlagefür 9 Wohneinheiten**
Briefkastenanlage, freistehend für 9 Wohneienheiten
Lieferung und Montage einer Briefkastenanlage,
bestehend aus Verkleidung und Gestell bzw. Ständer,
Briefkästen.
Fabrikat: RENZ QUADRA mit RSK Klappe, mit Dämpfer für
sanftes schließen, mit eingebauter Feder, zum dicht
halten der Einwurfklappe und integriertes
Regenableitsystem - oder gleichwertig.
Rechteckrohrständer aus korrosionsgeschütztem und
pulverbeschichtetem Stahl mit Quertraverse
Briefkasten Nach DIN EN 13724
Türanschlag DIN links
Schloss mit Gemeinschaftsschließung
3-Punkt-Verriegelung für Waagerechte Kästen
Namensschild aus Aluminium oder Edelstahl V4A
Kunststoff-Namensschilder von hinten LED-beleuchtet und
mit Einleger beschriftbar
Namensschildwechsel von vorn mittels Spezialwerkzeug
(von innen).
Passende Namensschilder für den Briefeinwurf liefern
und beschriften.

Ausführung waagerechte Kästen
370x165x270 (16 Liter)
Komplett stahl-pulverbeschichtet
Farbton in RAL nach Anagbe der Bauleitung.
3 Schlüssel je Wohneinheit.

Briefkastenanlage und Gestellhöhe nach DIN.
Die Leistung umfasst die Lieferung und den Einbau, die
erforderlichen Fundament- und Verankerungsarbeiten,
Beschriftung der Namensschilder, Information der Mieter
und Aushändigung der Mieter und sonstige erforderliche
Arbeiten in fix und fertiger Arbeit.
DIe Lage der Briefkatenanlage ist vorab mit der BL
abzustimmen.
Menge: 1,000 Stck

#### Abschnitt 2.5 Feuerschutztüren

*Hinweis*
Hinweis:

Die Fachunternehmerbescheinigung, die allgemeinen
bauausichtlichen Prüfzeugnisse und Zulassungen sind vor
Ausführung der Arbeiten vorzulegen und nach
Fertigstellung ist eine Übereinstimmungserklärung
auszustellen.
Die baurechtlich geforderderten Bautechnischen
Nachweise und baurechtlichen Anforderung sind auf der
Baustelle vorzuhalten.

**2.5.10 Feuerschutzelement T30-RS Tür**
T 30-1- RS -FSA feuerhemmende Stahl-Feuerschutz- und
Rauchschutztür  geprüft nach EN 1634-1, zugelassen nach
DIN 4102  und DIN 18095, selbstschließend, für den
Einbau in innere Wände.
Anforderungen beidseitig gem. aktueller LBauO
Fabrikat "Teckentrup 42", Zulassung: Z-6.20-1956

oder gleichwertig

Maße bis : Breite 885 mm x Höhe 2000 mm

Einflügeliges Türelement. Anschlagart DIN rechts/links
nach Aufmaß vor Ort.
Flächenbündiges Türblatt ohne Bandprägung verzinkt und
grundiert ähnlich RAL 9002 (Grauweiß),
42 mm dick, 3-seitig gefälzt
Blechdicke 1,0 mm
Türblatt und Eckzarge verzinkt und
grundiert-pulverbeschichtet ähnlich RAL 9002
(Grauweiß), 2,0 mm dick, mit 3-seitiger  Dichtung und
unterem Bodenwinkel, untere Auflaufdichtung für
Schleifdichtung im Türblatt

Befestigung der Zarge durch Schraubmontage/Dübelanker
nach Angaben des Herstellers
Obentürschließer DIN EN 1154, mit Gleitschiene
Einsteckschloss mit Wechsel nach DIN 18250,
PZ-vorgerichtet
Gleichschließend mit Haustüranlage
Kunststoff-Drückergarnitur schwarz. Drücker festdrehbar
gelagert, mit Profilzylinder gleichschließend mit
Haustür
1 Sicherungszapfen. FE/KO-Bandgarnitur mit Kugellager
Ausgleichsringe zur Höhenregulierung

Schallschutz:  37 bis 44 dB (Richtwert)
Wärmedämmung:  U = 1,9 W/m2K
EInbau in Mauerwerk o. Beton
Menge: 2,000 Stck

#### Abschnitt 2.6 Vordach

*Hinweis*
Die Fassade wird mit einem 16 cm WDVS (mineralisch)
bekleidet.
Die Montage der Vordächer erfolgt nach und in
Abstimmung mit den Wärmedämmarbeiten an der Fassade.

**2.6.10 Glasvordach**
Glasvordach

System Wandschiene: Vordach Wandprofil System Pauli
&Sohn 1510-17 o. gleichwertig, E6EV1 Aluminium,
bestehend aus
- Wandschiene
-Wärmedämmkonsole
- VSG 17,52 mm mit SentryGlasr ,klar
Kante poliert, einschließlich der nach Systemstatik
erforderlichen Befetigungsbohrungen,
Befestigungsmittel, Druckstempel, Fixiermittel,
Abdeckkappen etc. in fix und fertiger Arbeit.

Die Systemstatik und die Allgeimenen Bauaufsichtlichen
Prüfzeugnisse/-Zulassungen (Allgemeine
Bauartgenehmigung) sind 14 Tage vor Baubeginn
unaufgefordert  bei der Bauleitung
einzureichen.

Abmessungen  je Glasteil : 1900 mm x 1000 mm (B/T)
Menge: 1,000 Stck

### Bereich 3 Alu-Türen, Schlosserarbeiten, Klopstockstr. 16

#### Abschnitt 3.4 Alu-Fensteranlage, Hauseingangstür und Hoftür - Briefkastenanlage

*Hinweis*
Technische Hinweise Alu- Haus- und Hoftüren

Profilstärken mind. 75 mm
System:  Wicstyle 75 oder gleichwertig

Oberflächen: Alu - pulverbeschichtet
Profile thermisch getrennt mit umlaufender
Lippendichtung

Thermoplus-Wärmeisolierglas Ug= 1,0 W/m²K,
Verbundsicherheitsglas: 2-Scheibenbenverglasung, 2x 6mm
Sicherheitsglas, Klarglas

Dichtungen: Falz- und Glasdichtungen aus APTK-Profilen,
schwarz

Farbe Profile RAL nach Angabe der Bauleitung

Füllung: Paneel Alu glatt 28mm (1,5+24+1,5) RAL
entsprechend der Profile, Farbton gemäß Angabe der
Bauleitung
Up=ca.1,3 W/(m²K)

U-Wert gesamt min. 1,5 W/(m² K)
U-Wert Glas min. 1,1 W/(m² K)
Schallschutz: Rwr mind. 37dB
Ansonsten gelten alle vorbeschriebenen Technischen
(Allgemeine, Besondere, Zusätzliche) Vorbemerkungen

Firmen: Ekonal, Hartmann oder ähnlich
herzustellen.

___________________________________________________
(Angebotenes Fabrikat, vom Bieter anzugeben. Fehlende
Angabe führt zum Vergabeausschluß)

Ausführung: einbrennlackiert/pulverbeschichtet

Es gelten die Güte- und Prüfbestimmungen des
Eloxalverbandes.

Die Nebenarbeiten wie einputzen und verleisten
der Haustüranlage ist in der Leistung enthalten und
wird nicht gesondert vergütet.

ANSCHLUß UND ABDICHTUNG ZUM BAUKÖRPER
-------------------------------------------------------
----------------
Der Anschluß zum Baukörper ist wind- und regendicht
auszubilden. Durch Bautoleranzen dürfen die Mindest-
Querschnitte der Dichtungsfugen nicht unterschritten
werden. Dreiecksfugen und Fugen mit Dreiflächen-Haftung
sind nicht zugelassen.
Der Blendrahmen ist mit einer Distanz von
10 mm zum Anschlag einzubauen.

Aussen:
-----------
Die Haustüranlage ist mit einer umlaufenden,
dauerelastischen
Zweikomponenten-Versiegelung auf Thiokolbasis mit
entsprechender Vorbehandlung der Fugen zum Bauwerk hin
abzudichten.
Dehnfähigkeit des Fugendichtstoffes 25 %, im
Querschnitt ca. 10/15 bis 15/20mm groß.
Haftgrund auf den Profilsichtflächen ist unbedingt zu
entfernen.

Innen
--------
Die Fuge zwischen den Laibungen und den aufrechten und oberen Blendrahmen  ist mit geeignetem
PU-Schaum auszuschäumen. Nach dem Aushärten
sind Überstände abzuschneiden.
Die Haustüranlage ist dreiseitig zu verleisten.
Die Verleistung darf erst nach Abnahme der
ausgeschäumten Fugen ausgeführt werden.
Innere sowie äußere Sockelleisten sind vor dem Einbau
der neuen Haustüranlage auszubauen.
Der Ersatz erfolgt bauseits.

**3.4.10 Alu-Fensteranlage Treppenhaus**
*** Bedarfsposition ohne GB
Alu Fensteranlage Treppenhaus

1-flg. ca. 3000 x 7350 mm, EG - 1.OG

Treppenhausfenster, mehrteilig mit 1-flg öffenbar, aus
Alu-Profilen,
Brüstungselement feststehend, Klarglas mit VSG 6 mm.
Oberes Teil Dreh-Kipp-Flügel, Dreh-Kippflügel lichtes
Öffnungmaß = lichte Rauchabzugsfläche je  Etage > 0,5
m²  Aufteilung und Brüstungshöhe, Aufschlagrichtung und
öffenbarer Flügel wird in Absprache mit der Bauleitung
festgelegt. Aufteilung und Brüstungshöhe
Fenster, einschl. Kopplungsleisten, einschl. Beschlag
und einschl. aller konstruktionsbedingten Zubehör- und
Dichtungsteile, unter Beachtung der allg.
Vorbemerkungen, insbesondere der besonderen und
zusätzlichen technischen Vorbemerkungen liefern und
betriebsfertig montieren.
Farbton RAL nach Angabe der Bauleitung.
Aufteilung Skizze - vorab mit Bauleitung abzustimmen.
Menge: 1,000 Stck

**3.4.20 Haustüranlage Klopstockstr. 16**
Haustüranlage Klopstockstr.16

incl .ausbauen und fachgerecht entsorgen der alten
Haustüranlagen und der dazugehörigen Rahmen und
verglasten Elemente
Die Entsorgungskosten sind im Einheitspreis enthalten.
Eine Beschädigung der Bodenbeläge und angrenzenden
Wände ist zwingend zu vermeiden.

Verglaste, einflügelige, Haustüranlage einbauen
aus Leichmetall (Aluminium-Strangpreßprofile),
1-Drehflügeltür nach innen öffnend, Öffnungsrichtung
wie Bestandstür.

Für ein lichtes Mauer- Öffnungsmaß von
ca. 1100 mm x 2180 mm,
Durchgang Tür nach DIN 18040-2:
lichte Breite min. 90 cm, lichte Höhe min. 205 cm

mit
je 4 x 3 St. Schlüssel
(3 Schlüssel / WE + 3 Schlüssel an die örtliche
Bauleitung)

herstellen,liefern und vollständig einbauen.
incl. Anschluss an den vorhandenen Türöffner.
Montage seitlich am Mauerwerk sowie oben und unten an
Betondecke.

Die Haustüranlage ist aus thermisch getrennten
Aluminium-Profilen mit einer Mindest-Bautiefe von 75
mm,
flächenbündig mit innen und außen umlaufenden
ATPK-Flügeldichtungen derFirmen Ekonal, Hartmann oder
ähnlich herzustellen.

Das Sockelprofil,185 mm hoch, ist mit dem
Sockelabschlußprofil abzuschließen.

Im Türbereich ist die vorhandene Bodenschiene in nach
Möglichkeit auszubauen
und durch ein Bodeneinstandsprofi, ggf. im Bodenbelag
einzufräsen, zu ersetzen.
Oberfläche der Profile Alu-pulverbeschichtet.
Horizontalverstellung  +/- 2 mm,
Höhenverstellung: Verstellung des Dichtungsandruckes,

Bandgarnitur je Flügel : 3 Stück zweiteilig, schwere
Hausbänder, Siegenia o. gleichwertig

U-Wert Haustür gesamt min. U=1,5 W/m²K
Verglasung: Wärmeisolierverglasung, Ug= 1, W/m²K,
2x 6 mm Verbundsicherheitsglas, Klarglas, Glasart
Parsol-Grau

je 1x Edelstahl Türdrücker innen, glänzend
je 1x Einsteck-Riegel-Fallenschloß mit Wechsel
einschließlich Profilzylinder gleichschließend mit
Hoftüre-Profilzylinder und Schlüssel
 je 1x Edelstahlyzylinderrosette, Stärke 9 mm, oval
je 1x Edelstahl-Stangengriff außen, glänzend,
Durchmesser mind. 40 mm, Länge 1800 mm
je 1x Obertürschließer  GEZE TS 3000 V oder
gleichwertig, mit GEZE-T-Stop Gleitschine - oder
gelichwertig - mit integrierter Öffnungsdämpfung und
90° Feststellung.
je 1x  Elektro-Türöffner mit Edelstahlstulp, Riegel und
Falle, vernickelt
je 1x 1 Stück Edelstahl-Sockelblech
je 1x  Edelstahl-Schutzblech senkrecht an der
Schlossseite der Haustür
je 1 x Bodenschiene, flach, thermisch getrennt

liefern und einbauen, einschließlich aller
Versiegelungs- und Verleistungsarbeiten
Menge: 1,000 Stck

**3.4.30 Hofausgangstür**
Verglaste, einflügelige, Hofausgangstür einbauen
aus Leichmetall (Aluminium-Strangpreßprofile) wie in
Vorpositonen beschrieben

1-Drehflügeltür nach innen öffnend, Anschlag wie im
Bestand.
Verglasung im oberen Drittel, wie Bestand.

Für ein lichtes Mauer- Öffnungsmaß von
ca. 1100 mm x 2120 mm,
Durchgang Tür nach DIN 18040-2:
lichte Breite min. 90 cm, lichte Höhe min. 205 cm

1 x 3 St. Schlüssel
Zylinder u. Schlüssel gleichschließend mit
Haustüranlage,
herstellen, liefern und vollständig einbauen.
Montage seitlich am Mauerwerk sowie oben und unten an
Betondecke/Sturz.

Die Hoftüranlage ist aus thermisch getrennten
Aluminium-Profilen mit einer Mindest-Bautiefe von 75
mm,
flächenbündig mit innen und außen umlaufenden
ATPK-Flügeldichtungen der Firmen Ekonal, Hartmann oder
ähnlich herzustellen.

Das Sockelprofil,185 mm hoch, ist mit dem
Sockelabschlußprofil abzuschließen.

Im Türbereich ist ein Bodeneinstandsprofil, ggf. im
Bodenbelag einzufräsen, einzusetzen.
Oberfläche der Profile Alu-pulverbeschichtet.
Horizontalverstellung  +/- 2 mm,
Höhenverstellung: Verstellung des Dichtungsandruckes,

Bandgarnitur je Flügel : 3 Stück zweiteilig, schwere
Hausbänder, Siegenia o. gleichwertig

U-Wert Haustür gesamt min. U=1,5 W/m²K
Verglasung: Wärmeisolierverglasung, Ug= 1, W/m²K,
2x 6 mm Verbundsicherheitsglas, Klarglas, Glasart
Parsol-Grau

je 1x Edelstahl Türdrücker innen, glänzend
je 1x Einsteck-Riegel-Fallenschloß mit Wechsel
einschließlich Profilzylinder gleichschließend mit
Haustür-Profilzylinder und Schlüssel,
Mehrfachverriegelung
je 1x Edelstahlyzylinderrosette, Stärke 9 mm, oval
je 1x Edelstahl-Stangengriff außen, glänzend,
Durchmesser mind. 40 mm, Länge 1800 mm

je 1x Obertürschließer  GEZE TS 3000 V oder
gleichwertig, mit GEZE-T-Stop Gleitschine mit
integrierter Öffnungsdämpfung und 90° Feststellung.

je 1x 1 Stück Edelstahl-Sockelblech
je 1x  Edelstahl-Schutzblech senkrecht an der
Schlossseite der Haustür
je 1 x Bodenschiene, flach, thermisch getrennt

liefern und einbauen, einschließlich dem Ausbau und
Entsorgung der Türanlage, einschließlich aller
Versiegelungs- und Verleistungsarbeiten
Menge: 1,000 Stck

*Hinweis*
Briefkastenanlage, freistehend für 3 Wohneinheiten

**3.4.40 Biefkastenanlage für 3 Wohneinheiten**
Briefkastenanlage, freistehend für 3 Wohneienheiten
Lieferung und Montage einer Briefkastenanlage,
bestehend aus Verkleidung und Gestell bzw. Ständer,
Briefkästen.
Fabrikat: RENZ QUADRA mit RSK Klappe, mit Dämpfer für
sanftes schließen, mit eingebauter Feder, zum dicht
halten der Einwurfklappe und integriertes
Regenableitsystem - oder gleichwertig.
Rechteckrohrständer aus korrosionsgeschütztem und
pulverbeschichtetem Stahl mit Quertraverse
Briefkasten Nach DIN EN 13724
Türanschlag DIN links
Schloss mit Gemeinschaftsschließung
3-Punkt-Verriegelung für Waagerechte Kästen
Namensschild aus Aluminium oder Edelstahl V4A
Kunststoff-Namensschilder von hinten LED-beleuchtet und
mit Einleger beschriftbar
Namensschildwechsel von vorn mittels Spezialwerkzeug
(von innen).
Passende Namensschilder für den Briefeinwurf liefern
und beschriften.

Ausführung waagerechte Kästen
370x165x270 (16 Liter)
Komplett stahl-pulverbeschichtet
Farbton in RAL nach Anagbe der Bauleitung.
3 Schlüssel je Wohneinheit.

Briefkastenanlage und Gestellhöhe nach DIN.
Die Leistung umfasst die Lieferung und den Einbau, die
erforderlichen Fundament- und Verankerungsarbeiten,
Beschriftung der Namensschilder, Information der Mieter
und Aushändigung der Mieter und sonstige erforderliche
Arbeiten in fix und fertiger Arbeit.
DIe Lage der Briefkatenanlage ist vorab mit der BL
abzustimmen.
Menge: 1,000 Stck

#### Abschnitt 3.5 Feuerschutztüren

*Hinweis*
Hinweis:

Die Fachunternehmerbescheinigung, die allgemeinen
bauausichtlichen Prüfzeugnisse und Zulassungen sind vor
Ausführung der Arbeiten vorzulegen und nach
Fertigstellung ist eine Übereinstimmungserklärung
auszustellen.
Die baurechtlich geforderderten Bautechnischen
Nachweise und baurechtlichen Anforderung sind auf der
Baustelle vorzuhalten.

**3.5.10 Feuerschutzelement T30-RS Tür**
T 30-1- RS -FSA feuerhemmende Stahl-Feuerschutz- und
Rauchschutztür  geprüft nach EN 1634-1, zugelassen nach
DIN 4102  und DIN 18095, selbstschließend, für den
Einbau in innere Wände.
Anforderungen beidseitig gem. aktueller LBauO
Fabrikat "Teckentrup 42", Zulassung: Z-6.20-1956

oder gleichwertig

Maße bis : Breite 885 mm x Höhe 2000 mm

Einflügeliges Türelement. Anschlagart DIN rechts/links
nach Aufmaß vor Ort.
Flächenbündiges Türblatt ohne Bandprägung verzinkt und
grundiert ähnlich RAL 9002 (Grauweiß),
42 mm dick, 3-seitig gefälzt
Blechdicke 1,0 mm
Türblatt und Eckzarge verzinkt und
grundiert-pulverbeschichtet ähnlich RAL 9002
(Grauweiß), 2,0 mm dick, mit 3-seitiger  Dichtung und
unterem Bodenwinkel, untere Auflaufdichtung für
Schleifdichtung im Türblatt

Befestigung der Zarge durch Schraubmontage/Dübelanker
nach Angaben des Herstellers
Obentürschließer DIN EN 1154, mit Gleitschiene
Einsteckschloss mit Wechsel nach DIN 18250,
PZ-vorgerichtet
Gleichschließend mit Haustüranlage
Kunststoff-Drückergarnitur schwarz. Drücker festdrehbar
gelagert, mit Profilzylinder gleichschließend mit
Haustür
1 Sicherungszapfen. FE/KO-Bandgarnitur mit Kugellager
Ausgleichsringe zur Höhenregulierung

Schallschutz:  37 bis 44 dB (Richtwert)
Wärmedämmung:  U = 1,9 W/m2K
EInbau in Mauerwerk o. Beton
Menge: 2,000 Stck

#### Abschnitt 3.6 Vordach

*Hinweis*
Die Fassade wird mit einem 16 cm WDVS (mineralisch)
bekleidet.
Die Montage der Vordächer erfolgt nach und in
Abstimmung mit den Wärmedämmarbeiten an der Fassade.

**3.6.10 Glasvordach**
Glasvordach

System Wandschiene: Vordach Wandprofil System Pauli
&Sohn 1510-17 o. gleichwertig, E6EV1 Aluminium,
bestehend aus
- Wandschiene
-Wärmedämmkonsole
- VSG 17,52 mm mit SentryGlasr ,klar
Kante poliert, einschließlich der nach Systemstatik
erforderlichen Befetigungsbohrungen,
Befestigungsmittel, Druckstempel, Fixiermittel,
Abdeckkappen etc. in fix und fertiger Arbeit.

Die Systemstatik und die Allgeimenen Bauaufsichtlichen
Prüfzeugnisse/-Zulassungen (Allgemeine
Bauartgenehmigung) sind 14 Tage vor Baubeginn
unaufgefordert  bei der Bauleitung
einzureichen.

Abmessungen  je Glasteil : 1900 mm x 1000 mm (B/T)
Menge: 1,000 Stck

### Bereich 4 Alu-Türen, Schlosserarbeiten,Uhlandstr.66

#### Abschnitt 4.4 Alu-Elemente Haustür und Hofausgangstür, Briefkastenanlage

*Hinweis*
Technische Hinweise Alu- Haus- und Hoftüren

Profilstärken mind. 75 mm
System:  Wicstyle 75 oder gleichwertig

Oberflächen: Alu - pulverbeschichtet
Profile thermisch getrennt mit umlaufender
Lippendichtung

Thermoplus-Wärmeisolierglas Ug= 1,0 W/m²K,
Verbundsicherheitsglas: 2-Scheibenbenverglasung, 2x 6mm
Sicherheitsglas, Klarglas

Dichtungen: Falz- und Glasdichtungen aus APTK-Profilen,
schwarz

Farbe Profile RAL nach Angabe der Bauleitung

Füllung: Paneel Alu glatt 28mm (1,5+24+1,5) RAL
entsprechend der Profile, Farbton gemäß Angabe der
Bauleitung
Up=ca.1,3 W/(m²K)

U-Wert gesamt min. 1,5 W/(m² K)
U-Wert Glas min. 1,1 W/(m² K)
Schallschutz: Rwr mind. 37dB
Ansonsten gelten alle vorbeschriebenen Technischen
(Allgemeine, Besondere, Zusätzliche) Vorbemerkungen

Firmen: Ekonal, Hartmann oder ähnlich
herzustellen.

___________________________________________________
(Angebotenes Fabrikat, vom Bieter anzugeben. Fehlende
Angabe führt zum Vergabeausschluß)

Ausführung: einbrennlackiert/pulverbeschichtet

Es gelten die Güte- und Prüfbestimmungen des
Eloxalverbandes.

Die Nebenarbeiten wie einputzen und verleisten
der Haustüranlage ist in der Leistung enthalten und
wird nicht gesondert vergütet.

ANSCHLUß UND ABDICHTUNG ZUM BAUKÖRPER
-------------------------------------------------------
----------------
Der Anschluß zum Baukörper ist wind- und regendicht
auszubilden. Durch Bautoleranzen dürfen die Mindest-
Querschnitte der Dichtungsfugen nicht unterschritten
werden. Dreiecksfugen und Fugen mit Dreiflächen-Haftung
sind nicht zugelassen.
Der Blendrahmen ist mit einer Distanz von
10 mm zum Anschlag einzubauen.

Aussen:
-----------
Die Haustüranlage ist mit einer umlaufenden,
dauerelastischen
Zweikomponenten-Versiegelung auf Thiokolbasis mit
entsprechender Vorbehandlung der Fugen zum Bauwerk hin
abzudichten.
Dehnfähigkeit des Fugendichtstoffes 25 %, im
Querschnitt ca. 10/15 bis 15/20mm groß.
Haftgrund auf den Profilsichtflächen ist unbedingt zu
entfernen.

Innen
--------
Die Fuge zwischen den Laibungen und den aufrechten und oberen Blendrahmen  ist mit geeignetem
PU-Schaum auszuschäumen. Nach dem Aushärten
sind Überstände abzuschneiden.
Die Haustüranlage ist dreiseitig zu verleisten.
Die Verleistung darf erst nach Abnahme der
ausgeschäumten Fugen ausgeführt werden.
Innere sowie äußere Sockelleisten sind vor dem Einbau
der neuen Haustüranlage auszubauen.
Der Ersatz erfolgt bauseits.
Hinweis Alu-Türen

**4.4.10 Haustüranlage Uhlandstr. 66**
Haustüranlage Uhlandstr.66

inklusive ausbauen und fachgerecht entsorgen der alten
Haustüranlagen und der dazugehörigen Rahmen und
verglasten Elemente
Die Entsorgungskosten sind im Einheitspreis enthalten.
Eine Beschädigung der Bodenbeläge und angrenzenden
Wände ist zwingend zu vermeiden.

Verglaste, einflügelige, Haustüranlage einbauen
aus Leichmetall (Aluminium-Strangpreßprofile)
1-feststehendes Element und 1-Drehflügeltür nach innen
öffnend, Öffnungsrichtung wie Bestandstür, mit
Oberlicht über die gesamte Breite.

Für ein lichtes Mauer- Öffnungsmaß von
ca. 1450 mm x 2180 mm,
Durchgang Tür nach DIN 18040-2:
lichte Breite min. 90 cm, lichte Höhe min. 205 cm

mit
je 7 x 3 St. Schlüssel
(3 Schlüssel / WE + 3 Schlüssel an die örtliche
Bauleitung)

herstellen,liefern und vollständig einbauen.
incl. Anschluss an den vorhandenen Türöffner.
Montage seitlich am Mauerwerk sowie oben und unten an
Betondecke.

Die Haustüranlage ist aus thermisch getrennten
Aluminium-Profilen mit einer Mindest-Bautiefe von 75
mm,
flächenbündig mit innen und außen umlaufenden
ATPK-Flügeldichtungen derFirmen Ekonal, Hartmann oder
ähnlich herzustellen.

Das Sockelprofil,185 mm hoch, ist mit dem
Sockelabschlußprofil abzuschließen.

Im Türbereich ist die vorhandene Bodenschiene in nach
Möglichkeit auszubauen
und durch ein Bodeneinstandsprofi, ggf. im Bodenbelag
einzufräsen, zu ersetzen.
Oberfläche der Profile Alu-pulverbeschichtet.
Horizontalverstellung  +/- 2 mm,
Höhenverstellung: Verstellung des Dichtungsandruckes,

Bandgarnitur je Flügel : 3 Stück zweiteilig, schwere
Hausbänder, Siegenia o. gleichwertig

U-Wert Haustür gesamt min. U=1,5 W/m²K
Verglasung: Wärmeisolierverglasung, Ug= 1, W/m²K,
2x 6 mm Verbundsicherheitsglas, Klarglas, Glasart
Parsol-Grau

je 1x Edelstahl Türdrücker innen, glänzend
je 1x Einsteck-Riegel-Fallenschloß mit Wechsel
einschließlich Profilzylinder gleichschließend mit
Hoftüre-Profilzylinder und Schlüssel
 je 1x Edelstahlyzylinderrosette, Stärke 9 mm, oval
je 1x Edelstahl-Stangengriff außen, glänzend,
Durchmesser mind. 40 mm, Länge 1800 mm
je 1x Obertürschließer  GEZE TS 3000 V oder
gleichwertig, mit GEZE-T-Stop Gleitschine mit
integrierter Öffnungsdämpfung und 90° Feststellung.
je 1x  Elektro-Türöffner mit Edelstahlstulp, Riegel und
Falle, vernickelt
je 1x 1 Stück Edelstahl-Sockelblech
je 1x  Edelstahl-Schutzblech senkrecht an der
Schlossseite der Haustür
je 1 x Bodenschiene, flach, thermisch getrennt

liefern und einbauen, einschließlich aller
Versiegelungs- und Verleistungsarbeiten
Menge: 1,000 Stck

**4.4.20 Hofausgangstür**
Verglaste, einflügelige, Hofausgangstür einbauen
aus Leichmetall (Aluminium-Strangpreßprofile) wie in
Vorpositonen beschrieben

1-Drehflügeltür nach innen öffnend, Anschlag wie im
Bestand.
Verglasung im oberen Drittel, wie Bestand.

Für ein lichtes Mauer- Öffnungsmaß von
ca. 1100 mm x 2120 mm,
Durchgang Tür nach DIN 18040-2:
lichte Breite min. 90 cm, lichte Höhe min. 205 cm

1 x 3 St. Schlüssel
Zylinder u. Schlüssel gleichschließend mit
Haustüranlage,
herstellen, liefern und vollständig einbauen.
Montage seitlich am Mauerwerk sowie oben und unten an
Betondecke/Sturz.

Die Hoftüranlage ist aus thermisch getrennten
Aluminium-Profilen mit einer Mindest-Bautiefe von 75
mm,
flächenbündig mit innen und außen umlaufenden
ATPK-Flügeldichtungen der Firmen Ekonal, Hartmann oder
ähnlich herzustellen.

Das Sockelprofil,185 mm hoch, ist mit dem
Sockelabschlußprofil abzuschließen.

Im Türbereich ist ein Bodeneinstandsprofil, ggf. im
Bodenbelag einzufräsen, einzusetzen.
Oberfläche der Profile Alu-pulverbeschichtet.
Horizontalverstellung  +/- 2 mm,
Höhenverstellung: Verstellung des Dichtungsandruckes,

Bandgarnitur je Flügel : 3 Stück zweiteilig, schwere
Hausbänder, Siegenia o. gleichwertig

U-Wert Haustür gesamt min. U=1,5 W/m²K
Verglasung: Wärmeisolierverglasung, Ug= 1, W/m²K,
2x 6 mm Verbundsicherheitsglas, Klarglas, Glasart
Parsol-Grau

je 1x Edelstahl Türdrücker innen, glänzend
je 1x Einsteck-Riegel-Fallenschloß mit Wechsel
einschließlich Profilzylinder gleichschließend mit
Haustür-Profilzylinder und Schlüssel,
Mehrfachverriegelung
je 1x Edelstahlyzylinderrosette, Stärke 9 mm, oval
je 1x Edelstahl-Stangengriff außen, glänzend,
Durchmesser mind. 40 mm, Länge 1800 mm

je 1x Obertürschließer  GEZE TS 3000 V oder
gleichwertig, mit GEZE-T-Stop Gleitschine mit
integrierter Öffnungsdämpfung und 90° Feststellung.

je 1x 1 Stück Edelstahl-Sockelblech
je 1x  Edelstahl-Schutzblech senkrecht an der
Schlossseite der Haustür
je 1 x Bodenschiene, flach, thermisch getrennt

liefern und einbauen, einschließlich dem Ausbau und
Entsorgung der Türanlage, einschließlich aller
Versiegelungs- und Verleistungsarbeiten
Menge: 1,000 Stck

*Hinweis*
Briefkastenanlage, freistehend für 6 Wohneinheiten

**4.4.30 Biefkastenanlage für 6 Wohneinheiten**
Briefkastenanlage, freistehend für 6 Wohneienheiten
Lieferung und Montage einer Briefkastenanlage,
bestehend aus Verkleidung und Gestell bzw. Ständer,
Briefkästen.
Fabrikat: RENZ QUADRA mit RSK Klappe, mit Dämpfer für
sanftes schließen, mit eingebauter Feder, zum dicht
halten der Einwurfklappe und integriertes
Regenableitsystem - oder gleichwertig.
Rechteckrohrständer aus korrosionsgeschütztem und
pulverbeschichtetem Stahl mit Quertraverse
Briefkasten Nach DIN EN 13724
Türanschlag DIN links
Schloss mit Gemeinschaftsschließung
3-Punkt-Verriegelung für Waagerechte Kästen
Namensschild aus Aluminium oder Edelstahl V4A
Kunststoff-Namensschilder von hinten LED-beleuchtet und
mit Einleger beschriftbar
Namensschildwechsel von vorn mittels Spezialwerkzeug
(von innen).
Passende Namensschilder für den Briefeinwurf liefern
und beschriften.

Ausführung waagerechte Kästen
370x165x270 (16 Liter)
Komplett stahl-pulverbeschichtet
Farbton in RAL nach Anagbe der Bauleitung.
3 Schlüssel je Wohneinheit.

Briefkastenanlage und Gestellhöhe nach DIN.
Die Leistung umfasst die Lieferung und den Einbau, die
erforderlichen Fundament- und Verankerungsarbeiten,
Beschriftung der Namensschilder, Information der Mieter
und Aushändigung der Mieter und sonstige erforderliche
Arbeiten in fix und fertiger Arbeit.
DIe Lage der Briefkatenanlage ist vorab mit der BL
abzustimmen.
Menge: 1,000 Stck

#### Abschnitt 4.5 Feuerschutztüren

*Hinweis*
Hinweis:

Die Fachunternehmerbescheinigung, die allgemeinen
bauausichtlichen Prüfzeugnisse und Zulassungen sind vor
Ausführung der Arbeiten vorzulegen und nach
Fertigstellung ist eine Übereinstimmungserklärung
auszustellen.
Die baurechtlich geforderderten Bautechnischen
Nachweise und baurechtlichen Anforderung sind auf der
Baustelle vorzuhalten.

**4.5.10 Feuerschutzelement T30-RS Tür**
T 30-1- RS -FSA feuerhemmende Stahl-Feuerschutz- und
Rauchschutztür  geprüft nach EN 1634-1, zugelassen nach
DIN 4102  und DIN 18095, selbstschließend, für den
Einbau in innere Wände.
Anforderungen beidseitig gem. aktueller LBauO
Fabrikat "Teckentrup 42", Zulassung: Z-6.20-1956

oder gleichwertig

Maße bis : Breite 885 mm x Höhe 2000 mm

Einflügeliges Türelement. Anschlagart DIN rechts/links
nach Aufmaß vor Ort.
Flächenbündiges Türblatt ohne Bandprägung verzinkt und
grundiert ähnlich RAL 9002 (Grauweiß),
42 mm dick, 3-seitig gefälzt
Blechdicke 1,0 mm
Türblatt und Eckzarge verzinkt und
grundiert-pulverbeschichtet ähnlich RAL 9002
(Grauweiß), 2,0 mm dick, mit 3-seitiger  Dichtung und
unterem Bodenwinkel, untere Auflaufdichtung für
Schleifdichtung im Türblatt

Befestigung der Zarge durch Schraubmontage/Dübelanker
nach Angaben des Herstellers
Obentürschließer DIN EN 1154, mit Gleitschiene
Einsteckschloss mit Wechsel nach DIN 18250,
PZ-vorgerichtet
Gleichschließend mit Haustüranlage
Kunststoff-Drückergarnitur schwarz. Drücker festdrehbar
gelagert, mit Profilzylinder gleichschließend mit
Haustür
1 Sicherungszapfen. FE/KO-Bandgarnitur mit Kugellager
Ausgleichsringe zur Höhenregulierung

Schallschutz:  37 bis 44 dB (Richtwert)
Wärmedämmung:  U = 1,9 W/m2K
EInbau in Mauerwerk o. Beton
Menge: 2,000 Stck

#### Abschnitt 4.6 Vordach

*Hinweis*
Die Fassade wird mit einem 16 cm WDVS (mineralisch)
bekleidet.
Die Montage der Vordächer erfolgt nach und in
Abstimmung mit den Wärmedämmarbeiten an der Fassade.

**4.6.10 Glasvordach**
Glasvordach

System Wandschiene: Vordach Wandprofil System Pauli
&Sohn 1510-17 o. gleichwertig, E6EV1 Aluminium,
bestehend aus
- Wandschiene
-Wärmedämmkonsole
- VSG 17,52 mm mit SentryGlasr ,klar
Kante poliert, einschließlich der nach Systemstatik
erforderlichen Befetigungsbohrungen,
Befestigungsmittel, Druckstempel, Fixiermittel,
Abdeckkappen etc. in fix und fertiger Arbeit.

Die Systemstatik und die Allgeimenen Bauaufsichtlichen
Prüfzeugnisse/-Zulassungen (Allgemeine
Bauartgenehmigung) sind 14 Tage vor Baubeginn
unaufgefordert  bei der Bauleitung
einzureichen.

Abmessungen  je Glasteil : 2500 mm x 1000 mm (B/T)
Menge: 1,000 Stck

USt %: 19,00
